# Sistemas de evacuación insonorizada

- Propiedad del archivo: RIB Spain
- Formato: FIEBDC-3/2016
- Programa: Presto 19.00
- Tipo: lista de precios
- Fecha de los precios: 16/03/2018
- Divisa: EUR
- Código: Evacuación (16/05/2011)

## TRIPLUS Sistema de evacuación insonorizado de polipropileno triple capa (16/05/2011)

**Triplus32** TUBERÍA DE EVACUACIÓN INSONORIZADA TRIPLUS, D=32mm (16/05/2011)
Precio: 13.33
Suministro y montaje de tubo de polipropileno triple capa para evacuación insonorizada de aguas residuales y pluviales por gravedad a baja y alta temperatura, de diámetro 32 mm y 1,8 mm de espesor, fabricado y certificado según norma UNE-EN 1451, conforme a las especificaciones del DB-HR del CTE y RD 1367/2007 "Ley del Ruido", para unión mediante boca con junta elástica monolabial, certificado Fraunhofer nivel de fono absorbencia 12 dB (A) con caudal de descarga 2l/s según EN 14366. Presentación en barras de 0,5 m, 1 m y 3 m de color azul, gama Triplus de la serie sistemas de evacuación insonorizada ITALSAN.

| Código | Ud | Descripción | Rendimiento | Precio | Importe |
|---|---|---|---|---|---|
| VS0650013 | m | Tubo Triplus Evacuación insonorizada, D=32 mm | 1 | 3.91 | 3.91 |
| VS0650409 | m | Codo 87°30' Triplus Evacuación Insonorizada, D= 32mm | 0.5 | 1.71 | 0.86 |
| VS0650501 | m | Derivación 45° Triplus Evacuación Insonorizada, D= 32 mm | 0.5 | 3.51 | 1.76 |
| mo004 | h | Oficial 1º fontanero (mano de obra) | 0.209 | 16.93 | 3.54 |
| mo005 | h | Ayudante fontanero (mano de obra) | 0.209 | 14.35 | 3.00 |
| %0200 | % | Medios auxiliares (16/05/2011) | 2 % | 13.07 | 0.26 |
|  |  | Total |  |  | 13.33 |

**Triplus40** TUBERÍA DE EVACUACIÓN INSONORIZADA TRIPLUS, D=40mm (16/05/2011)
Precio: 13.71
Suministro y montaje de tubo de polipropileno triple capa para evacuación insonorizada de aguas residuales y pluviales por gravedad a baja y alta temperatura, de diámetro 40 mm y 1,8 mm de espesor, fabricado y certificado según norma UNE-EN 1451, conforme a las especificaciones del DB-HR del CTE y RD 1367/2007 "Ley del Ruido", para unión mediante boca con junta elástica monolabial, certificado Fraunhofer nivel de fono absorbencia 12 dB (A) con caudal de descarga 2l/s según EN 14366. Presentación en barras de 0,5 m, 1 m, 2m y 3 m de color azul, gama Triplus de la serie sistemas de evacuación insonorizada ITALSAN.

| Código | Ud | Descripción | Rendimiento | Precio | Importe |
|---|---|---|---|---|---|
| VS0650033 | m | Tubo Triplus Evacuación insonorizada, D=40 mm | 1 | 4.17 | 4.17 |
| VS0650419 | m | Codo 87°30' Triplus Evacuación Insonorizada, D= 40mm | 0.5 | 1.71 | 0.86 |
| VS0650507 | m | Derivación 45° Triplus Evacuación Insonorizada, D= 40 mm | 0.5 | 3.74 | 1.87 |
| mo004 | h | Oficial 1º fontanero | 0.209 | 16.93 | 3.54 |
| mo005 | h | Ayudante fontanero | 0.209 | 14.35 | 3.00 |
| %0200 | % | Medios auxiliares | 2 % | 13.44 | 0.27 |
|  |  | Total |  |  | 13.71 |

**Triplus50** TUBERÍA DE EVACUACIÓN INSONORIZADA TRIPLUS, D=50mm (16/05/2011)
Precio: 14.69
Suministro y montaje de tubo de polipropileno triple capa para evacuación insonorizada de aguas residuales y pluviales por gravedad a baja y alta temperatura, de diámetro 50 mm y 1,8 mm de espesor, fabricado y certificado según norma UNE-EN 1451, conforme a las especificaciones del DB-HR del CTE y RD 1367/2007 "Ley del Ruido", para unión mediante boca con junta elástica monolabial, certificado Fraunhofer nivel de fono absorbencia 12 dB (A) con caudal de descarga 2l/s según EN 14366. Presentación en barras de 0,5 m, 1 m, 2m y 3 m de color azul, gama Triplus de la serie sistemas de evacuación insonorizada ITALSAN.

| Código | Ud | Descripción | Rendimiento | Precio | Importe |
|---|---|---|---|---|---|
| VS0650053 | m | Tubo Triplus Evacuación insonorizada, D=50 mm | 1 | 4.49 | 4.49 |
| VS0650429 | m | Codo 87°30' Triplus Evacuación Insonorizada, D= 50mm | 0.5 | 2.25 | 1.13 |
| VS0650513 | m | Derivación 45° Triplus Evacuación Insonorizada, D= 50 mm | 0.5 | 4.47 | 2.24 |
| mo004 | h | Oficial 1º fontanero | 0.209 | 16.93 | 3.54 |
| mo005 | h | Ayudante fontanero | 0.209 | 14.35 | 3.00 |
| %0200 | % | Medios auxiliares | 2 % | 14.40 | 0.29 |
|  |  | Total |  |  | 14.69 |

**Triplus75** TUBERÍA DE EVACUACIÓN INSONORIZADA TRIPLUS, D=75mm (16/05/2011)
Precio: 18.74
Suministro y montaje de tubo de polipropileno triple capa para evacuación insonorizada de aguas residuales y pluviales por gravedad a baja y alta temperatura, de diámetro 75 mm y 2,6 mm de espesor, fabricado y certificado según norma UNE-EN 1451, conforme a las especificaciones del DB-HR del CTE y RD 1367/2007 "Ley del Ruido", para unión mediante boca con junta elástica monolabial, certificado Fraunhofer nivel de fono absorbencia 12 dB (A) con caudal de descarga 2l/s según EN 14366. Presentación en barras de 0,5 m, 1 m, 2m y 3 m de color azul, gama Triplus de la serie sistemas de evacuación insonorizada ITALSAN.

| Código | Ud | Descripción | Rendimiento | Precio | Importe |
|---|---|---|---|---|---|
| VS0650073 | m | Tubo Triplus Evacuación insonorizada, D=75 mm | 1 | 6.44 | 6.44 |
| VS0650439 | m | Codo 87°30' Triplus Evacuación Insonorizada, D= 75mm | 0.5 | 4.58 | 2.29 |
| VS0650519 | m | Derivación 45° Triplus Evacuación Insonorizada, D= 75 mm | 0.5 | 6.19 | 3.10 |
| mo004 | h | Oficial 1º fontanero | 0.209 | 16.93 | 3.54 |
| mo005 | h | Ayudante fontanero | 0.209 | 14.35 | 3.00 |
| %0200 | % | Medios auxiliares | 2 % | 18.37 | 0.37 |
|  |  | Total |  |  | 18.74 |

**Triplus90** m TUBERÍA DE EVACUACIÓN INSONORIZADA TRIPLUS, D= 90 mm (16/05/2011)
Precio: 23.66
Suministro y montaje de tubo de polipropileno triple capa para evacuación insonorizada de aguas residuales y pluviales por gravedad a baja y alta temperatura, de diámetro 90 mm y 3,1 mm de espesor, fabricado y certificado según norma UNE-EN 1451, conforme a las especificaciones del DB-HR del CTE y RD 1367/2007 "Ley del Ruido", para unión mediante boca con junta elástica monolabial, certificado Fraunhofer nivel de fono absorbencia 12 dB (A) con caudal de descarga 2l/s según EN 14366. Presentación en barras de 0,5 m, 1 m, 2m y 3 m de color azul, gama Triplus de la serie sistemas de evacuación insonorizada ITALSAN.

| Código | Ud | Descripción | Rendimiento | Precio | Importe |
|---|---|---|---|---|---|
| VS0650093 | m | Tubo Triplus Evacuación insonorizada, D=90 mm (material) | 1 | 9.463 | 9.46 |
| VS0650449 | u | Codo 87°30' Triplus Evacuación Insonorizada, D= 90 mm (material) | 0.5 | 5.08 | 2.54 |
| VS0650525 | u | Derivación 45° Triplus Evacuación Insonorizada, D= 90 mm (material) | 0.5 | 9.31 | 4.66 |
| mo004 | h | Oficial 1º fontanero | 0.209 | 16.93 | 3.54 |
| mo005 | h | Ayudante fontanero | 0.209 | 14.35 | 3.00 |
| %0200 | % | Medios auxiliares | 2 % | 23.20 | 0.46 |
|  |  | Total |  |  | 23.66 |

**Triplus110** m TUBERÍA DE EVACUACIÓN INSONORIZADA TRIPLUS, D= 110 mm (16/05/2011)
Precio: 25.42
Suministro y montaje de tubo de polipropileno triple capa para evacuación insonorizada de aguas residuales y pluviales por gravedad a baja y alta temperatura, de diámetro 110 mm y 3,4 mm de espesor, fabricado y certificado según norma UNE-EN 1451, conforme a las especificaciones del DB-HR del CTE y RD 1367/2007 "Ley del Ruido", para unión mediante boca con junta elástica monolabial, certificado Fraunhofer nivel de fono absorbencia 12 dB (A) con caudal de descarga 2l/s según EN 14366. Presentación en barras de 0,5 m, 1 m, 2m y 3 m de color azul, gama Triplus de la serie sistemas de evacuación insonorizada ITALSAN.

| Código | Ud | Descripción | Rendimiento | Precio | Importe |
|---|---|---|---|---|---|
| VS0650113 | m | Tubo Triplus Evacuación insonorizada, D=110 mm (material) | 1 | 10.497 | 10.50 |
| VS0650531 | u | Derivación 45° Triplus Evacuación Insonorizada, D= 110 mm (material) | 0.5 | 10.42 | 5.21 |
| VS0650459 |  | Codo 87°30' Triplus Evacuación Insonorizada, D= 110 mm (material) | 0.5 | 5.34 | 2.67 |
| mo004 | h | Oficial 1º fontanero | 0.209 | 16.93 | 3.54 |
| mo005 | h | Ayudante fontanero | 0.209 | 14.35 | 3.00 |
| %0200 | % | Medios auxiliares | 2 % | 24.92 | 0.50 |
|  |  | Total |  |  | 25.42 |

**Triplus125** m TUBERÍA DE EVACUACIÓN INSONORIZADA TRIPLUS, D= 125 mm (16/05/2011)
Precio: 47.22
Suministro y montaje de tubo de polipropileno triple capa para evacuación insonorizada de aguas residuales y pluviales por gravedad a baja y alta temperatura, de diámetro 125 mm y 3,9 mm de espesor, fabricado y certificado según norma UNE-EN 1451, conforme a las especificaciones del DB-HR del CTE y RD 1367/2007 "Ley del Ruido", para unión mediante boca con junta elástica monolabial, certificado Fraunhofer nivel de fono absorbencia 12 dB (A) con caudal de descarga 2l/s según EN 14366. Presentación en barras de 0,5 m, 1 m, 2m y 3 m de color azul, gama Triplus de la serie sistemas de evacuación insonorizada ITALSAN.

| Código | Ud | Descripción | Rendimiento | Precio | Importe |
|---|---|---|---|---|---|
| VS0650133 | m | Tubo Triplus Evacuación insonorizada, D=125 mm (material) | 1 | 14.35 | 14.35 |
| VS0650537 | u | Derivación 45° Triplus Evacuación Insonorizada, D= 125 mm (material) | 0.5 | 36.14 | 18.07 |
| VS0650469 | u | Codo 87°30' Triplus Evacuación Insonorizada, D= 125 mm (material) | 0.5 | 14.66 | 7.33 |
| mo004 | h | Oficial 1º fontanero | 0.209 | 16.93 | 3.54 |
| mo005 | h | Ayudante fontanero | 0.209 | 14.35 | 3.00 |
| %0200 | % | Medios auxiliares | 2 % | 46.29 | 0.93 |
|  |  | Total |  |  | 47.22 |

**Triplus160** TUBERÍA DE EVACUACIÓN INSONORIZADA TRIPLUS, D=160mm (16/05/2011)
Precio: 70.31
Suministro y montaje de tubo de polipropileno triple capa para evacuación insonorizada de aguas residuales y pluviales por gravedad a baja y alta temperatura, de diámetro 160 mm y 4,9 mm de espesor, fabricado y certificado según norma UNE-EN 1451, conforme a las especificaciones del DB-HR del CTE y RD 1367/2007 "Ley del Ruido", para unión mediante boca con junta elástica monolabial, certificado Fraunhofer nivel de fono absorbencia 12 dB (A) con caudal de descarga 2l/s según EN 14366. Presentación en barras de 0,5 m, 1 m, 2m y 3 m de color azul, gama Triplus de la serie sistemas de evacuación insonorizada ITALSAN.

| Código | Ud | Descripción | Rendimiento | Precio | Importe |
|---|---|---|---|---|---|
| VS0650153 | m | Tubo Triplus Evacuación insonorizada, D=160 mm (material) | 1 | 22 | 22.00 |
| VS0650543 | u | Derivación 45° Triplus Evacuación Insonorizada, D= 160 mm (material) | 0.5 | 56.53 | 28.27 |
| VS0650479 | u | Codo 87°30' Triplus Evacuación Insonorizada, D= 160 mm (material) | 0.5 | 24.24 | 12.12 |
| mo004 | h | Oficial 1º fontanero | 0.209 | 16.93 | 3.54 |
| mo005 | h | Ayudante fontanero | 0.209 | 14.35 | 3.00 |
| %0200 | % | Medios auxiliares | 2 % | 68.93 | 1.38 |
|  |  | Total |  |  | 70.31 |

**Triplus200** TUBERÍA DE EVACUACIÓN INSONORIZADA TRIPLUS, D=200mm (16/05/2011)
Precio: 200.49
Suministro y montaje de tubo de polipropileno triple capa para evacuación insonorizada de aguas residuales y pluviales por gravedad a baja y alta temperatura, de diámetro 200 mm y 6,2 mm de espesor, fabricado y certificado según norma UNE-EN 1451, conforme a las especificaciones del DB-HR del CTE y RD 1367/2007 "Ley del Ruido", para unión mediante boca con junta elástica monolabial, certificado Fraunhofer nivel de fono absorbencia 12 dB (A) con caudal de descarga 2l/s según EN 14366. Presentación en barras de 1 m, 2m y 3 m de color azul, gama Triplus de la serie sistemas de evacuación insonorizada ITALSAN.

| Código | Ud | Descripción | Rendimiento | Precio | Importe |
|---|---|---|---|---|---|
| VS0650173 | m | Tubo Triplus Evacuación insonorizada, D=200 mm (material) | 1 | 50.2 | 50.20 |
| VS0650669 | u | Derivación 45° Triplus Evacuación Insonorizada, D= 200 mm (material) | 0.5 | 166.94 | 83.47 |
| VS0650489 | u | Codo 87°30' Triplus Evacuación Insonorizada, D= 200 mm (material) | 0.5 | 112.69 | 56.35 |
| mo004 | h | Oficial 1º fontanero | 0.209 | 16.93 | 3.54 |
| mo005 | h | Ayudante fontanero | 0.209 | 14.35 | 3.00 |
| %0200 | % | Medios auxiliares | 2 % | 196.56 | 3.93 |
|  |  | Total |  |  | 200.49 |

**Triplus250** TUBERÍA DE EVACUACIÓN INSONORIZADA TRIPLUS, D=250mm (16/05/2011)
Precio: 339.76
Suministro y montaje de tubo de polipropileno triple capa para evacuación insonorizada de aguas residuales y pluviales por gravedad a baja y alta temperatura, de diámetro 250 mm y 7,7 mm de espesor, fabricado y certificado según norma UNE-EN 1451, conforme a las especificaciones del DB-HR del CTE y RD 1367/2007 "Ley del Ruido", para unión mediante boca con junta elástica monolabial, certificado Fraunhofer nivel de fono absorbencia 12 dB (A) con caudal de descarga 2l/s según EN 14366. Presentación en barras de 1 m y 3 m de color azul, gama Triplus de la serie sistemas de evacuación insonorizada ITALSAN.

| Código | Ud | Descripción | Rendimiento | Precio | Importe |
|---|---|---|---|---|---|
| VS0650193 | m | Tubo Triplus Evacuación insonorizada, D=250 mm (material) | 1 | 84.48 | 84.48 |
| VS0650685 | u | Derivación 45° Triplus Evacuación Insonorizada, , D= 250 mm (material) | 0.5 | 292.15 | 146.08 |
| VS0650499 | u | Codo 87°30' Triplus Evacuación Insonorizada, D= 250 mm (material) | 0.5 | 191.99 | 96.00 |
| mo004 | h | Oficial 1º fontanero | 0.209 | 16.93 | 3.54 |
| mo005 | h | Ayudante fontanero | 0.209 | 14.35 | 3.00 |
| %0200 | % | Medios auxiliares | 2 % | 333.10 | 6.66 |
|  |  | Total |  |  | 339.76 |

## SILERE Sistema de evacuación insonorizado de polipropileno monocapa con carga mineral (16/05/2011)

**Silere58** TUBERÍA DE EVACUACIÓN INSONORIZADA SILERE, D=58mm (16/05/2011)
Precio: 35.59
Suministro y montaje de tubo de polipropileno monocapa con carga mineral para evacuación insonorizada de aguas residuales y pluviales por gravedad a baja y alta temperatura, de diámetro 58 mm y 4 mm de espesor, fabricado según norma UNE-EN 1451, conforme a las especificaciones del DB-HR del CTE y RD 1367/2007 "Ley del Ruido", para unión mediante boca con junta elástica monolabial, certificado Fraunhofer nivel de fono absorbencia 6 dB (A) con caudal de descarga 2l/s según EN 14366. Presentación en barras de 1 m, 2 m y 3 m de color blanco roto, gama Silere de la serie sistemas de evacuación insonorizada ITALSAN.

| Código | Ud | Descripción | Rendimiento | Precio | Importe |
|---|---|---|---|---|---|
| VS0220011 | m | Tubo Silere evacuación insonorizada, D= 58mm | 1 | 14.39 | 14.39 |
| VS0221009 | u | Codo 87°30' Silere Evacuación Insonorizada,D= 58mm | 0.5 | 10.39 | 5.20 |
| VS0222005 | u | Derivación 45° Silere Evacuación Insonorizada, D= 58 mm | 0.5 | 17.52 | 8.76 |
| mo004 | h | Oficial 1º fontanero | 0.209 | 16.93 | 3.54 |
| mo005 | h | Ayudante fontanero | 0.209 | 14.35 | 3.00 |
| %0200 | % | Medios auxiliares | 2 % | 34.89 | 0.70 |
|  |  | Total |  |  | 35.59 |

**Silere78** TUBERÍA DE EVACUACIÓN INSONORIZADA SILERE, D=78mm (16/05/2011)
Precio: 37.04
Suministro y montaje de tubo de polipropileno monocapa con carga mineral para evacuación insonorizada de aguas residuales y pluviales por gravedad a baja y alta temperatura, de diámetro 78 mm y 4,5 mm de espesor, fabricado según norma UNE-EN 1451, conforme a las especificaciones del DB-HR del CTE y RD 1367/2007 "Ley del Ruido", para unión mediante boca con junta elástica monolabial, certificado Fraunhofer nivel de fono absorbencia 6 dB (A) con caudal de descarga 2l/s según EN 14366. Presentación en barras de 1 m, 2 m y 3 m de color blanco roto, gama Silere de la serie sistemas de evacuación insonorizada ITALSAN.

| Código | Ud | Descripción | Rendimiento | Precio | Importe |
|---|---|---|---|---|---|
| VS0220031 | m | Tubo Silere evacuación insonorizada, D= 78mm | 1 | 15.1 | 15.10 |
| VS0221019 | u | Codo 87°30' Silere Evacuación Insonorizada,,D= 78mm | 0.5 | 10.39 | 5.20 |
| VS0222009 | u | Derivación 45° Silere Evacuación Insonorizada, D= 78 mm | 0.5 | 18.94 | 9.47 |
| mo004 | h | Oficial 1º fontanero | 0.209 | 16.93 | 3.54 |
| mo005 | h | Ayudante fontanero | 0.209 | 14.35 | 3.00 |
| %0200 | % | Medios auxiliares | 2 % | 36.31 | 0.73 |
|  |  | Total |  |  | 37.04 |

**Silere90** TUBERÍA DE EVACUACIÓN INSONORIZADA SILERE, D=90mm (16/05/2011)
Precio: 41.47
Suministro y montaje de tubo de polipropileno monocapa con carga mineral para evacuación insonorizada de aguas residuales y pluviales por gravedad a baja y alta temperatura, de diámetro 90 mm y 4,5 mm de espesor, fabricado según norma UNE-EN 1451, conforme a las especificaciones del DB-HR del CTE y RD 1367/2007 "Ley del Ruido", para unión mediante boca con junta elástica monolabial, certificado Fraunhofer nivel de fono absorbencia 6 dB (A) con caudal de descarga 2l/s según EN 14366. Presentación en barras de 2 m y 3 m de color blanco roto, gama Silere de la serie sistemas de evacuación insonorizada ITALSAN.

| Código | Ud | Descripción | Rendimiento | Precio | Importe |
|---|---|---|---|---|---|
| VS0220050 | m | Tubo Silere evacuación insonorizada, D= 90mm | 1 | 17.86 | 17.86 |
| VS0221029 | u | Codo 87°30' Silere Evacuación Insonorizada, D= 90mm | 0.5 | 13.76 | 6.88 |
| VS0222013 | u | Derivación 45° Silere Evacuación Insonorizada, D= 90 mm | 0.5 | 18.75 | 9.38 |
| mo004 | h | Oficial 1º fontanero | 0.209 | 16.93 | 3.54 |
| mo005 | h | Ayudante fontanero | 0.209 | 14.35 | 3.00 |
| %0200 | % | Medios auxiliares | 2 % | 40.66 | 0.81 |
|  |  | Total |  |  | 41.47 |

**Silere110** TUBERÍA DE EVACUACIÓN INSONORIZADA SILERE, D=110mm (16/05/2011)
Precio: 48.65
Suministro y montaje de tubo de polipropileno monocapa con carga mineral para evacuación insonorizada de aguas residuales y pluviales por gravedad a baja y alta temperatura, de diámetro 110 mm y 5,4 mm de espesor, fabricado según norma UNE-EN 1451, conforme a las especificaciones del DB-HR del CTE y RD 1367/2007 "Ley del Ruido", para unión mediante boca con junta elástica monolabial, certificado Fraunhofer nivel de fono absorbencia 6 dB (A) con caudal de descarga 2l/s según EN 14366. Presentación en barras de 0,25 m, 0,5 m, 1 m, 2m y 3 m de color blanco roto, gama Silere de la serie sistemas de evacuación insonorizada ITALSAN.

| Código | Ud | Descripción | Rendimiento | Precio | Importe |
|---|---|---|---|---|---|
| VS0220061 | m | Tubo Silere evacuación insonorizada, D= 110mm | 1 | 20.28 | 20.28 |
| VS0221039 | u | Codo 87°30' Silere Evacuación Insonorizada,,D= 110mm | 0.5 | 14.76 | 7.38 |
| VS0222019 | u | Derivación 45° Silere Evacuación Insonorizada, D= 110mm | 0.5 | 27 | 13.50 |
| mo004 | h | Oficial 1º fontanero | 0.209 | 16.93 | 3.54 |
| mo005 | h | Ayudante fontanero | 0.209 | 14.35 | 3.00 |
| %0200 | % | Medios auxiliares | 2 % | 47.70 | 0.95 |
|  |  | Total |  |  | 48.65 |

**Silere135** TUBERÍA DE EVACUACIÓN INSONORIZADA SILERE, D=135mm (16/05/2011)
Precio: 72.17
Suministro y montaje de tubo de polipropileno monocapa con carga mineral para evacuación insonorizada de aguas residuales y pluviales por gravedad a baja y alta temperatura, de diámetro 135 mm y 5,6 mm de espesor, fabricado según norma UNE-EN 1451, conforme a las especificaciones del DB-HR del CTE y RD 1367/2007 "Ley del Ruido", para unión mediante boca con junta elástica monolabial, certificado Fraunhofer nivel de fono absorbencia 6 dB (A) con caudal de descarga 2l/s según EN 14366. Presentación en barras de 1 m y 3 m de color blanco roto, gama Silere de la serie sistemas de evacuación insonorizada ITALSAN.

| Código | Ud | Descripción | Rendimiento | Precio | Importe |
|---|---|---|---|---|---|
| VS0220081 | m | Tubo Silere evacuación insonorizada, D= 135mm | 1 | 27.76 | 27.76 |
| VS0221049 | u | Codo 87°30' Silere Evacuación Insonorizada, D= 135mm | 0.5 | 23.83 | 11.92 |
| VS0222023 | u | Derivación 45° Silere Evacuación Insonorizada, D= 135mm | 0.5 | 49.05 | 24.53 |
| mo004 | h | Oficial 1º fontanero | 0.209 | 16.93 | 3.54 |
| mo005 | h | Ayudante fontanero | 0.209 | 14.35 | 3.00 |
| %0200 | % | Medios auxiliares | 2 % | 70.75 | 1.42 |
|  |  | Total |  |  | 72.17 |

**Silere160** TUBERÍA DE EVACUACIÓN INSONORIZADA SILERE, D=160mm (16/05/2011)
Precio: 97.18
Suministro y montaje de tubo de polipropileno monocapa con carga mineral para evacuación insonorizada de aguas residuales y pluviales por gravedad a baja y alta temperatura, de diámetro 160 mm y 5,6 mm de espesor, fabricado según norma UNE-EN 1451, conforme a las especificaciones del DB-HR del CTE y RD 1367/2007 "Ley del Ruido", para unión mediante boca con junta elástica monolabial, certificado Fraunhofer nivel de fono absorbencia 6 dB (A) con caudal de descarga 2l/s según EN 14366. Presentación en barras de 1 m y 3 m de color blanco roto, gama Silere de la serie sistemas de evacuación insonorizada ITALSAN.

| Código | Ud | Descripción | Rendimiento | Precio | Importe |
|---|---|---|---|---|---|
| VS0220101 | m | Tubo Silere evacuación insonorizada, D= 160mm | 1 | 37.46 | 37.46 |
| VS0221059 | u | Codo 87°30' Silere Evacuación Insonorizada, D= 160mm | 0.5 | 33.58 | 16.79 |
| VS0222027 | u | Derivación 45° Silere Evacuación Insonorizada, D= 160 mm | 0.5 | 68.95 | 34.48 |
| mo004 | h | Oficial 1º fontanero | 0.209 | 16.93 | 3.54 |
| mo005 | h | Ayudante fontanero | 0.209 | 14.35 | 3.00 |
| %0200 | % | Medios auxiliares | 2 % | 95.27 | 1.91 |
|  |  | Total |  |  | 97.18 |

## PP3 Sistema de evacuación fonoabsorbente de polipropileno triple capa (16/05/2011)

**PP3-40** TUBERÍA DE EVACUACIÓN FONOABSORBENTE PP3 PHONO, D=40mm (material; 16/05/2011)
Precio: 10.94
Suministro y montaje de tubo de polipropileno triple capa reciclado fonoabsorvente para evacuación insonorizada de aguas residuales y pluviales por gravedad a baja y alta temperatura, de diámetro 40mm y 1,8 mm de espesor, fabricado según norma UNE-EN 1451, conforme a las especificaciones del DB-HR del CTE y RD 1367/2007 "Ley del Ruido", para unión mediante boca con junta elástica monolabial, certificado Fraunhofer nivel de fono absorbencia 17 dB (A) con caudal de descarga 2l/s según EN 14366. Presentación en barras de 0,5 m, 1 m y 3 m de color gris, gama PP3 Phono de la serie sistemas de evacuación insonorizada ITALSAN.

| Código | Ud | Descripción | Rendimiento | Precio | Importe |
|---|---|---|---|---|---|
| VS0501035 | m | Tubo PP3 Phono fonoabsorvente para Evacuación insonorizada, D= 40mm | 1 | 2.94 | 2.94 |
| VS0504023 | u | Codo 87°30' PP3 Phono, D= 40mm | 0.5 | 0.83 | 0.42 |
| VS0508007 | u | Derivación 45° PP3 Phono, D= 40mm | 0.5 | 1.66 | 0.83 |
| mo004 | h | Oficial 1º fontanero | 0.209 | 16.93 | 3.54 |
| mo005 | h | Ayudante fontanero | 0.209 | 14.35 | 3.00 |
| %0200 | % | Medios auxiliares | 2 % | 10.73 | 0.21 |
|  |  | Total |  |  | 10.94 |

**PP3-50** TUBERÍA DE EVACUACIÓN FONOABSORBENTE PP3 PHONO, D=50mm (material; 16/05/2011)
Precio: 11.57
Suministro y montaje de tubo de polipropileno triple capa reciclado fonoabsorvente para evacuación insonorizada de aguas residuales y pluviales por gravedad a baja y alta temperatura, de diámetro 50mm y 1,8 mm de espesor, fabricado según norma UNE-EN 1451, conforme a las especificaciones del DB-HR del CTE y RD 1367/2007 "Ley del Ruido", para unión mediante boca con junta elástica monolabial, certificado Fraunhofer nivel de fono absorbencia 17 dB (A) con caudal de descarga 2l/s según EN 14366. Presentación en barras de 0,5 m, 1 m y 3 m de color gris, gama PP3 Phono de la serie sistemas de evacuación insonorizada ITALSAN.

| Código | Ud | Descripción | Rendimiento | Precio | Importe |
|---|---|---|---|---|---|
| VS0501055 | m | Tubo PP3 Phono fonoabsorvente para Evacuación insonorizada, D= 50mm | 1 | 3.12 | 3.12 |
| VS0504035 | u | Codo 87°30' PP3 Phono, D= 50mm | 0.5 | 0.95 | 0.48 |
| VS0508013 | u | Derivación 45° PP3 Phono, D= 50mm | 0.5 | 2.39 | 1.20 |
| mo004 | h | Oficial 1º fontanero | 0.209 | 16.93 | 3.54 |
| mo005 | h | Ayudante fontanero | 0.209 | 14.35 | 3.00 |
| %0200 | % | Medios auxiliares | 2 % | 11.34 | 0.23 |
|  |  | Total |  |  | 11.57 |

**PP3-75** TUBERÍA DE EVACUACIÓN FONOABSORBENTE PP3 PHONO, D=75mm (material; 16/05/2011)
Precio: 13.83
Suministro y montaje de tubo de polipropileno triple capa reciclado fonoabsorvente para evacuación insonorizada de aguas residuales y pluviales por gravedad a baja y alta temperatura, de diámetro 75 mm y 1,9 mm de espesor, fabricado según norma UNE-EN 1451, conforme a las especificaciones del DB-HR del CTE y RD 1367/2007 "Ley del Ruido", para unión mediante boca con junta elástica monolabial, certificado Fraunhofer nivel de fono absorbencia 17 dB (A) con caudal de descarga 2l/s según EN 14366. Presentación en barras de 3 m de color gris, gama PP3 Phono de la serie sistemas de evacuación insonorizada ITALSAN.

| Código | Ud | Descripción | Rendimiento | Precio | Importe |
|---|---|---|---|---|---|
| VS0501075 | m | Tubo PP3 Phono fonoabsorvente para Evacuación insonorizada, D= 75mm | 1 | 4.72 | 4.72 |
| VS0504047 | u | Codo 87°30' PP3 Phono, D= 75mm | 0.5 | 1.6 | 0.80 |
| VS0508019 | u | Derivación 45° PP3 Phono, D=75mm | 0.5 | 3 | 1.50 |
| mo004 | h | Oficial 1º fontanero | 0.209 | 16.93 | 3.54 |
| mo005 | h | Ayudante fontanero | 0.209 | 14.35 | 3.00 |
| %0200 | % | Medios auxiliares | 2 % | 13.56 | 0.27 |
|  |  | Total |  |  | 13.83 |

**PP3-90** TUBERÍA DE EVACUACIÓN FONOABSORBENTE PP3 PHONO, D=90mm (material; 16/05/2011)
Precio: 16.65
Suministro y montaje de tubo de polipropileno triple capa reciclado fonoabsorvente para evacuación insonorizada de aguas residuales y pluviales por gravedad a baja y alta temperatura, de diámetro 90 mm y 2,2 mm de espesor, fabricado según norma UNE-EN 1451, conforme a las especificaciones del DB-HR del CTE y RD 1367/2007 "Ley del Ruido", para unión mediante boca con junta elástica monolabial, certificado Fraunhofer nivel de fono absorbencia 17 dB (A) con caudal de descarga 2l/s según EN 14366. Presentación en barras de 3 m de color gris, gama PP3 Phono de la serie sistemas de evacuación insonorizada ITALSAN.

| Código | Ud | Descripción | Rendimiento | Precio | Importe |
|---|---|---|---|---|---|
| VS0501155 | m | Tubo PP3 Phono fonoabsorvente para Evacuación insonorizada, D= 90mm | 1 | 6.79 | 6.79 |
| VS0599051 | u | Codo 87°30' PP3 Phono, D= 90mm | 0.5 | 2.06 | 1.03 |
| VS0599061 | u | Derivación 45° PP3 Phono, D=90mm | 0.5 | 3.92 | 1.96 |
| mo004 | h | Oficial 1º fontanero | 0.209 | 16.93 | 3.54 |
| mo005 | h | Ayudante fontanero | 0.209 | 14.35 | 3.00 |
| %0200 | % | Medios auxiliares | 2 % | 16.32 | 0.33 |
|  |  | Total |  |  | 16.65 |

**PP3-110** TUBERÍA DE EVACUACIÓN FONOABSORBENTE PP3 PHONO, D=110mm (material; 16/05/2011)
Precio: 22.12
Suministro y montaje de tubo de polipropileno triple capa reciclado fonoabsorvente para evacuación insonorizada de aguas residuales y pluviales por gravedad a baja y alta temperatura, de diámetro 110mm y 2,7 mm de espesor, fabricado según norma UNE-EN 1451, conforme a las especificaciones del DB-HR del CTE y RD 1367/2007 "Ley del Ruido", para unión mediante boca con junta elástica monolabial, certificado Fraunhofer nivel de fono absorbencia 17 dB (A) con caudal de descarga 2l/s según EN 14366. Presentación en barras de 0,5 m, 1 m y 3 m de color gris, gama PP3 Phono de la serie sistemas de evacuación insonorizada ITALSAN.

| Código | Ud | Descripción | Rendimiento | Precio | Importe |
|---|---|---|---|---|---|
| VS0501095 | m | Tubo PP3 Phono fonoabsorvente para Evacuación insonorizada, D= 110mm | 1 | 9.01 | 9.01 |
| VS0504059 | u | Codo 87°30' PP3 Phono, D= 110mm | 0.5 | 4.66 | 2.33 |
| VS0508025 | u | Derivación 45° PP3 Phono, D=110mm | 0.5 | 7.61 | 3.81 |
| mo004 | h | Oficial 1º fontanero | 0.209 | 16.93 | 3.54 |
| mo005 | h | Ayudante fontanero | 0.209 | 14.35 | 3.00 |
| %0200 | % | Medios auxiliares | 2 % | 21.69 | 0.43 |
|  |  | Total |  |  | 22.12 |

**PP3-125** TUBERÍA DE EVACUACIÓN FONOABSORBENTE PP3 PHONO, D=125mm (material; 16/05/2011)
Precio: 41.04
Suministro y montaje de tubo de polipropileno triple capa reciclado fonoabsorvente para evacuación insonorizada de aguas residuales y pluviales por gravedad a baja y alta temperatura, de diámetro 125 mm y 3,1 mm de espesor, fabricado según norma UNE-EN 1451, conforme a las especificaciones del DB-HR del CTE y RD 1367/2007 "Ley del Ruido", para unión mediante boca con junta elástica monolabial, certificado Fraunhofer nivel de fono absorbencia 17 dB (A) con caudal de descarga 2l/s según EN 14366. Presentación en barras de 1 m y 3 m de color gris, gama PP3 Phono de la serie sistemas de evacuación insonorizada ITALSAN.

| Código | Ud | Descripción | Rendimiento | Precio | Importe |
|---|---|---|---|---|---|
| VS0501115 | m | Tubo PP3 Phono fonoabsorvente para Evacuación insonorizada, D= 125mm | 1 | 11.77 | 11.77 |
| VS0504071 | u | Codo 87°30' PP3 Phono, D= 125mm | 0.5 | 7.71 | 3.86 |
| VS0508031 | u | Derivación 45° PP3 Phono, D=125mm | 0.5 | 36.14 | 18.07 |
| mo004 | h | Oficial 1º fontanero | 0.209 | 16.93 | 3.54 |
| mo005 | h | Ayudante fontanero | 0.209 | 14.35 | 3.00 |
| %0200 | % | Medios auxiliares | 2 % | 40.24 | 0.80 |
|  |  | Total |  |  | 41.04 |

**PP3-160** TUBERÍA DE EVACUACIÓN FONOABSORBENTE PP3 PHONO, D=160mm (material; 16/05/2011)
Precio: 61.42
Suministro y montaje de tubo de polipropileno triple capa reciclado fonoabsorvente para evacuación insonorizada de aguas residuales y pluviales por gravedad a baja y alta temperatura, de diámetro 160 mm y 1,8 mm de espesor, fabricado según norma UNE-EN 1451, conforme a las especificaciones del DB-HR del CTE y RD 1367/2007 "Ley del Ruido", para unión mediante boca con junta elástica monolabial, certificado Fraunhofer nivel de fono absorbencia 17 dB (A) con caudal de descarga 2l/s según EN 14366. Presentación en barras de 1 m y 3 m de color gris, gama PP3 Phono de la serie sistemas de evacuación insonorizada ITALSAN.

| Código | Ud | Descripción | Rendimiento | Precio | Importe |
|---|---|---|---|---|---|
| VS0501135 | m | Tubo PP3 Phono fonoabsorvente para Evacuación insonorizada, D= 160mm | 1 | 18.95 | 18.95 |
| VS0504083 | u | Codo 87°30' PP3 Phono, D= 160mm | 0.5 | 13.09 | 6.55 |
| VS0508037 | u | Derivación 45° PP3 Phono, D=160mm | 0.5 | 56.35 | 28.18 |
| mo004 | h | Oficial 1º fontanero | 0.209 | 16.93 | 3.54 |
| mo005 | h | Ayudante fontanero | 0.209 | 14.35 | 3.00 |
| %0200 | % | Medios auxiliares | 2 % | 60.22 | 1.20 |
|  |  | Total |  |  | 61.42 |

## ECOFORTE Sistema de evacuación y saneamiento enterrado de PP-HM (16/05/2011)

**Ecoforte110-SN4** m TUBERÍA DE EVACUACIÓN Y SANEAMIENTO ENTERRADO ECOFORTE, D=110mm SN4 (16/05/2011)
Precio: 20.02
Suministro y montaje de tubo de polipropileno de alto módulo (PP-HM) triple capa para sistemas de evacuación y saneamiento enterrado sin presión a baja y alta temperatura, de diámetro 110 mm y 3,4 mm de espesor, fabricado según norma UNE-EN 13476-1:2007, código de aplicación U según UNE EN 13476, para unión mediante boca con junta elástica monolabial, I/p.p. accesorios. Rigidez anular SN4. Presentación en barras de 3 m, en color externo RAL 8023, interno 9003 de la gama Ecoforte de evacuación y saneamiento enterrado ITALSAN.

| Código | Ud | Descripción | Rendimiento | Precio | Importe |
|---|---|---|---|---|---|
| VSE010003 | m | Tubo Ecoforte para Evacuación y Saneamiento enterrado, D= 110 mm SN4 (material) | 1 | 14.09 | 14.09 |
| mo004 | h | Oficial 1º fontanero | 0.15 | 16.93 | 2.54 |
| mo005 | h | Ayudante fontanero | 0.209 | 14.35 | 3.00 |
| %0200 | % | Medios auxiliares | 2 % | 19.63 | 0.39 |
|  |  | Total |  |  | 20.02 |

**Ecoforte125-SN4** m TUBERÍA DE EVACUACIÓN Y SANEAMIENTO ENTERRADO ECOFORTE, D=125mm SN4 (16/05/2011)
Precio: 27.91
Suministro y montaje de tubo de polipropileno de alto módulo (PP-HM) triple capa para sistemas de evacuación y saneamiento enterrado sin presión a baja y alta temperatura, de diámetro 125 mm y 3,9 mm de espesor, fabricado según norma UNE-EN 13476-1:2007, código de aplicación U según UNE EN 13476, para unión mediante boca con junta elástica monolabial, I/p.p. accesorios. Rigidez anular SN4. Presentación en barras de 3 m, en color externo RAL 8023, interno 9003 de la gama Ecoforte de evacuación y saneamiento enterrado ITALSAN.

| Código | Ud | Descripción | Rendimiento | Precio | Importe |
|---|---|---|---|---|---|
| VSE010013 | m | Tubo Ecoforte para Evacuación y Saneamiento enterrado, D= 125 mm SN4 (material) | 1 | 21.82 | 21.82 |
| mo004 | h | Oficial 1º fontanero | 0.15 | 16.93 | 2.54 |
| mo005 | h | Ayudante fontanero | 0.209 | 14.35 | 3.00 |
| %0200 | % | Medios auxiliares | 2 % | 27.36 | 0.55 |
|  |  | Total |  |  | 27.91 |

**Ecoforte160-SN4** m TUBERÍA DE EVACUACIÓN Y SANEAMIENTO ENTERRADO ECOFORTE, D=160mm SN4 (16/05/2011)
Precio: 36.25
Suministro y montaje de tubo de polipropileno de alto módulo (PP-HM) triple capa para sistemas de evacuación y saneamiento enterrado sin presión a baja y alta temperatura, de diámetro 160 mm y 4,9 mm de espesor, fabricado según norma UNE-EN 13476-1:2007, código de aplicación U según UNE EN 13476, para unión mediante boca con junta elástica monolabial, I/p.p. accesorios. Rigidez anular SN4. Presentación en barras de 3 m, en color externo RAL 8023, interno 9003 de la gama Ecoforte de evacuación y saneamiento enterrado ITALSAN.

| Código | Ud | Descripción | Rendimiento | Precio | Importe |
|---|---|---|---|---|---|
| VSE010023 | m | Tubo Ecoforte para Evacuación y Saneamiento enterrado, D= 160 mm SN4 (material) | 1 | 30 | 30.00 |
| mo004 | h | Oficial 1º fontanero | 0.15 | 16.93 | 2.54 |
| mo005 | h | Ayudante fontanero | 0.209 | 14.35 | 3.00 |
| %0200 | % | Medios auxiliares | 2 % | 35.54 | 0.71 |
|  |  | Total |  |  | 36.25 |

**Ecoforte200-SN4** m TUBERÍA DE EVACUACIÓN Y SANEAMIENTO ENTERRADO ECOFORTE, D=200mm SN4 (16/05/2011)
Precio: 57.58
Suministro y montaje de tubo de polipropileno de alto módulo (PP-HM) triple capa para sistemas de evacuación y saneamiento enterrado sin presión a baja y alta temperatura, de diámetro 200 mm y 6,2 mm de espesor, fabricado según norma UNE-EN 13476-1:2007, código de aplicación U según UNE EN 13476, para unión mediante boca con junta elástica monolabial, I/p.p. accesorios. Rigidez anular SN4. Presentación en barras de 3 m, en color externo RAL 8023, interno 9003 de la gama Ecoforte de evacuación y saneamiento enterrado ITALSAN.

| Código | Ud | Descripción | Rendimiento | Precio | Importe |
|---|---|---|---|---|---|
| VSE010033 | m | Tubo Ecoforte para Evacuación y Saneamiento enterrado, D= 200 mm SN4 (material) | 1 | 50.91 | 50.91 |
| mo004 | h | Oficial 1º fontanero | 0.15 | 16.93 | 2.54 |
| mo005 | h | Ayudante fontanero | 0.209 | 14.35 | 3.00 |
| %0200 | % | Medios auxiliares | 2 % | 56.45 | 1.13 |
|  |  | Total |  |  | 57.58 |

**Ecoforte250-SN4** m TUBERÍA DE EVACUACIÓN Y SANEAMIENTO ENTERRADO ECOFORTE, D=250mm SN4 (16/05/2011)
Precio: 90.96
Suministro y montaje de tubo de polipropileno de alto módulo (PP-HM) triple capa para sistemas de evacuación y saneamiento enterrado sin presión a baja y alta temperatura, de diámetro 250 mm y 7,7 mm de espesor, fabricado según norma UNE-EN 13476-1:2007, código de aplicación U según UNE EN 13476, para unión mediante boca con junta elástica monolabial, I/p.p. accesorios. Rigidez anular SN4. Presentación en barras de 3 m, en color externo RAL 8023, interno 9003 de la gama Ecoforte de evacuación y saneamiento enterrado ITALSAN.

| Código | Ud | Descripción | Rendimiento | Precio | Importe |
|---|---|---|---|---|---|
| VSE010043 | m | Tubo Ecoforte para Evacuación y Saneamiento enterrado, D= 250 mm SN4 (material) | 1 | 83.64 | 83.64 |
| mo004 | h | Oficial 1º fontanero | 0.15 | 16.93 | 2.54 |
| mo005 | h | Ayudante fontanero | 0.209 | 14.35 | 3.00 |
| %0200 | % | Medios auxiliares | 2 % | 89.18 | 1.78 |
|  |  | Total |  |  | 90.96 |

**Ecoforte315-SN4** m TUBERÍA DE EVACUACIÓN Y SANEAMIENTO ENTERRADO ECOFORTE, D=315mm SN4 (16/05/2011)
Precio: 114.45
Suministro y montaje de tubo de polipropileno de alto módulo (PP-HM) triple capa para sistemas de evacuación y saneamiento enterrado sin presión a baja y alta temperatura, de diámetro 315 mm y 9,7 mm de espesor, fabricado según norma UNE-EN 13476-1:2007, código de aplicación U según UNE EN 13476, para unión mediante boca con junta elástica monolabial, I/p.p. accesorios. Rigidez anular SN4. Presentación en barras de 3 m, en color externo RAL 8023, interno 9003 de la gama Ecoforte de evacuación y saneamiento enterrado ITALSAN.

| Código | Ud | Descripción | Rendimiento | Precio | Importe |
|---|---|---|---|---|---|
| VSE010053 | m | Tubo Ecoforte para Evacuación y Saneamiento enterrado, D= 315 mm SN4 (material) | 1 | 106.67 | 106.67 |
| mo004 | h | Oficial 1º fontanero | 0.15 | 16.93 | 2.54 |
| mo005 | h | Ayudante fontanero | 0.209 | 14.35 | 3.00 |
| %0200 | % | Medios auxiliares | 2 % | 112.21 | 2.24 |
|  |  | Total |  |  | 114.45 |

**Ecoforte125-SN8** m TUBERÍA DE EVACUACIÓN Y SANEAMIENTO ENTERRADO ECOFORTE, D=125mm SN8 (16/05/2011)
Precio: 29.29
Suministro y montaje de tubo de polipropileno de alto módulo (PP-HM) triple capa para sistemas de evacuación y saneamiento enterrado sin presión a baja y alta temperatura, de diámetro 125 mm y 4,3 mm de espesor, fabricado según norma UNE-EN 13476-1:2007, código de aplicación U según UNE EN 13476, para unión mediante boca con junta elástica monolabial, I/p.p. accesorios. Rigidez anular SN8. Presentación en barras de 3 m, en color externo RAL 8023, interno 9003 de la gama Ecoforte de evacuación y saneamiento enterrado ITALSAN.

| Código | Ud | Descripción | Rendimiento | Precio | Importe |
|---|---|---|---|---|---|
| VSE010113 | m | Tubo Ecoforte para Evacuación y Saneamiento enterrado, D= 125 mm SN8 (material) | 1 | 23.18 | 23.18 |
| mo004 | h | Oficial 1º fontanero | 0.15 | 16.93 | 2.54 |
| mo005 | h | Ayudante fontanero | 0.209 | 14.35 | 3.00 |
| %0200 | % | Medios auxiliares | 2 % | 28.72 | 0.57 |
|  |  | Total |  |  | 29.29 |

**Ecoforte160-SN8** m TUBERÍA DE EVACUACIÓN Y SANEAMIENTO ENTERRADO ECOFORTE, D=160mm SN8 (16/05/2011)
Precio: 37.71
Suministro y montaje de tubo de polipropileno de alto módulo (PP-HM) triple capa para sistemas de evacuación y saneamiento enterrado sin presión a baja y alta temperatura, de diámetro 160 mm y 5,5 mm de espesor, fabricado según norma UNE-EN 13476-1:2007, código de aplicación U según UNE EN 13476, para unión mediante boca con junta elástica monolabial, I/p.p. accesorios. Rigidez anular SN8. Presentación en barras de 3 m, en color externo RAL 8023, interno 9003 de la gama Ecoforte de evacuación y saneamiento enterrado ITALSAN.

| Código | Ud | Descripción | Rendimiento | Precio | Importe |
|---|---|---|---|---|---|
| VSE010123 | m | Tubo Ecoforte para Evacuación y Saneamiento enterrado, D= 160 mm SN8 (material) | 1 | 31.43 | 31.43 |
| mo004 | h | Oficial 1º fontanero | 0.15 | 16.93 | 2.54 |
| mo005 | h | Ayudante fontanero | 0.209 | 14.35 | 3.00 |
| %0200 | % | Medios auxiliares | 2 % | 36.97 | 0.74 |
|  |  | Total |  |  | 37.71 |

**Ecoforte200-SN8** m TUBERÍA DE EVACUACIÓN Y SANEAMIENTO ENTERRADO ECOFORTE, D=200mm SN8 (16/05/2011)
Precio: 60.82
Suministro y montaje de tubo de polipropileno de alto módulo (PP-HM) triple capa para sistemas de evacuación y saneamiento enterrado sin presión a baja y alta temperatura, de diámetro 200 mm y 6,8 mm de espesor, fabricado según norma UNE-EN 13476-1:2007, código de aplicación U según UNE EN 13476, para unión mediante boca con junta elástica monolabial, I/p.p. accesorios. Rigidez anular SN8. Presentación en barras de 3 m, en color externo RAL 8023, interno 9003 de la gama Ecoforte de evacuación y saneamiento enterrado ITALSAN.

| Código | Ud | Descripción | Rendimiento | Precio | Importe |
|---|---|---|---|---|---|
| VSE010133 | m | Tubo Ecoforte para Evacuación y Saneamiento enterrado, D= 200 mm SN8 (material) | 1 | 54.09 | 54.09 |
| mo004 | h | Oficial 1º fontanero | 0.15 | 16.93 | 2.54 |
| mo005 | h | Ayudante fontanero | 0.209 | 14.35 | 3.00 |
| %0200 | % | Medios auxiliares | 2 % | 59.63 | 1.19 |
|  |  | Total |  |  | 60.82 |

**Ecoforte250-SN8** m TUBERÍA DE EVACUACIÓN Y SANEAMIENTO ENTERRADO ECOFORTE, D=250mm SN8 (16/05/2011)
Precio: 90.96
Suministro y montaje de tubo de polipropileno de alto módulo (PP-HM) triple capa para sistemas de evacuación y saneamiento enterrado sin presión a baja y alta temperatura, de diámetro 250 mm y 8,6 mm de espesor, fabricado según norma UNE-EN 13476-1:2007, código de aplicación U según UNE EN 13476, para unión mediante boca con junta elástica monolabial, I/p.p. accesorios. Rigidez anular SN8. Presentación en barras de 3 m, en color externo RAL 8023, interno 9003 de la gama Ecoforte de evacuación y saneamiento enterrado ITALSAN.

| Código | Ud | Descripción | Rendimiento | Precio | Importe |
|---|---|---|---|---|---|
| VSE010143 | m | Tubo Ecoforte para Evacuación y Saneamiento enterrado, D= 250 mm SN8 (material) | 1 | 83.64 | 83.64 |
| mo004 | h | Oficial 1º fontanero | 0.15 | 16.93 | 2.54 |
| mo005 | h | Ayudante fontanero | 0.209 | 14.35 | 3.00 |
| %0200 | % | Medios auxiliares | 2 % | 89.18 | 1.78 |
|  |  | Total |  |  | 90.96 |

**Ecoforte315-SN8** m TUBERÍA DE EVACUACIÓN Y SANEAMIENTO ENTERRADO ECOFORTE, D=315mm SN8 (16/05/2011)
Precio: 141.96
Suministro y montaje de tubo de polipropileno de alto módulo (PP-HM) triple capa para sistemas de evacuación y saneamiento enterrado sin presión a baja y alta temperatura, de diámetro 315 mm y 10,6 mm de espesor, fabricado según norma UNE-EN 13476-1:2007, código de aplicación U según UNE EN 13476, para unión mediante boca con junta elástica monolabial, I/p.p. accesorios. Rigidez anular SN8. Presentación en barras de 3 m, en color externo RAL 8023, interno 9003 de la gama Ecoforte de evacuación y saneamiento enterrado ITALSAN.

| Código | Ud | Descripción | Rendimiento | Precio | Importe |
|---|---|---|---|---|---|
| VSE010153 | m | Tubo Ecoforte para Evacuación y Saneamiento enterrado, D= 315 mm SN8 (material) | 1 | 133.64 | 133.64 |
| mo004 | h | Oficial 1º fontanero | 0.15 | 16.93 | 2.54 |
| mo005 | h | Ayudante fontanero | 0.209 | 14.35 | 3.00 |
| %0200 | % | Medios auxiliares | 2 % | 139.18 | 2.78 |
|  |  | Total |  |  | 141.96 |

**Ecoforte400-SN8** m TUBERÍA DE EVACUACIÓN Y SANEAMIENTO ENTERRADO ECOFORTE, D=400mm SN8 (16/05/2011)
Precio: 219.85
Suministro y montaje de tubo de polipropileno de alto módulo (PP-HM) triple capa para sistemas de evacuación y saneamiento enterrado sin presión a baja y alta temperatura, de diámetro 400 mm y 13,5 mm de espesor, fabricado según norma UNE-EN 13476-1:2007, código de aplicación U según UNE EN 13476, para unión mediante boca con junta elástica monolabial, I/p.p. accesorios. Rigidez anular SN8. Presentación en barras de 3 m, en color externo RAL 8023, interno 9003 de la gama Ecoforte de evacuación y saneamiento enterrado ITALSAN.

| Código | Ud | Descripción | Rendimiento | Precio | Importe |
|---|---|---|---|---|---|
| VSE010163 | m | Tubo Ecoforte para Evacuación y Saneamiento enterrado, D= 400 mm SN8 (material) | 1 | 210 | 210.00 |
| mo004 | h | Oficial 1º fontanero | 0.15 | 16.93 | 2.54 |
| mo005 | h | Ayudante fontanero | 0.209 | 14.35 | 3.00 |
| %0200 | % | Medios auxiliares | 2 % | 215.54 | 4.31 |
|  |  | Total |  |  | 219.85 |

**Ecoforte500-SN8** m TUBERÍA DE EVACUACIÓN Y SANEAMIENTO ENTERRADO ECOFORTE, D=500mm SN8 (16/05/2011)
Precio: 334.84
Suministro y montaje de tubo de polipropileno de alto módulo (PP-HM) triple capa para sistemas de evacuación y saneamiento enterrado sin presión a baja y alta temperatura, de diámetro 500 mm y 16,8 mm de espesor, fabricado según norma UNE-EN 13476-1:2007, código de aplicación U según UNE EN 13476, para unión mediante boca con junta elástica monolabial, I/p.p. accesorios. Rigidez anular SN8. Presentación en barras de 3 m, en color externo RAL 8023, interno 9003 de la gama Ecoforte de evacuación y saneamiento enterrado ITALSAN.

| Código | Ud | Descripción | Rendimiento | Precio | Importe |
|---|---|---|---|---|---|
| VSE010173 | m | Tubo Ecoforte para Evacuación y Saneamiento enterrado, D= 500 mm SN8 (material) | 1 | 322.73 | 322.73 |
| mo004 | h | Oficial 1º fontanero | 0.15 | 16.93 | 2.54 |
| mo005 | h | Ayudante fontanero | 0.209 | 14.35 | 3.00 |
| %0200 | % | Medios auxiliares | 2 % | 328.27 | 6.57 |
|  |  | Total |  |  | 334.84 |

**Ecoforte160-SN12** m TUBERÍA DE EVACUACIÓN Y SANEAMIENTO ENTERRADO ECOFORTE, D=160mm SN12 (16/05/2011)
Precio: 39.48
Suministro y montaje de tubo de polipropileno de alto módulo (PP-HM) triple capa para sistemas de evacuación y saneamiento enterrado sin presión a baja y alta temperatura, de diámetro 160 mm y 6,4 mm de espesor, fabricado según norma UNE-EN 13476-1:2007, código de aplicación U según UNE EN 13476, para unión mediante boca con junta elástica monolabial, I/p.p. accesorios. Rigidez anular SN12. Presentación en barras de 3 m, en color externo RAL 8023, interno 9003 de la gama Ecoforte de evacuación y saneamiento enterrado ITALSAN.

| Código | Ud | Descripción | Rendimiento | Precio | Importe |
|---|---|---|---|---|---|
| VSE010223 | m | Tubo Ecoforte para Evacuación y Saneamiento enterrado, D= 160 mm SN12 (material) | 1 | 33.17 | 33.17 |
| mo004 | h | Oficial 1º fontanero | 0.15 | 16.93 | 2.54 |
| mo005 | h | Ayudante fontanero | 0.209 | 14.35 | 3.00 |
| %0200 | % | Medios auxiliares | 2 % | 38.71 | 0.77 |
|  |  | Total |  |  | 39.48 |

**Ecoforte200-SN12** m TUBERÍA DE EVACUACIÓN Y SANEAMIENTO ENTERRADO ECOFORTE, D=200mm SN12 (16/05/2011)
Precio: 61.29
Suministro y montaje de tubo de polipropileno de alto módulo (PP-HM) triple capa para sistemas de evacuación y saneamiento enterrado sin presión a baja y alta temperatura, de diámetro 200 mm y 7,5 mm de espesor, fabricado según norma UNE-EN 13476-1:2007, código de aplicación U según UNE EN 13476, para unión mediante boca con junta elástica monolabial, I/p.p. accesorios. Rigidez anular SN12. Presentación en barras de 3 m, en color externo RAL 8023, interno 9003 de la gama Ecoforte de evacuación y saneamiento enterrado ITALSAN.

| Código | Ud | Descripción | Rendimiento | Precio | Importe |
|---|---|---|---|---|---|
| VSE010233 | m | Tubo Ecoforte para Evacuación y Saneamiento enterrado, D= 200 mm SN12 (material) | 1 | 54.55 | 54.55 |
| mo004 | h | Oficial 1º fontanero | 0.15 | 16.93 | 2.54 |
| mo005 | h | Ayudante fontanero | 0.209 | 14.35 | 3.00 |
| %0200 | % | Medios auxiliares | 2 % | 60.09 | 1.20 |
|  |  | Total |  |  | 61.29 |

**Ecoforte250-SN12** m TUBERÍA DE EVACUACIÓN Y SANEAMIENTO ENTERRADO ECOFORTE, D=250mm SN12 (16/05/2011)
Precio: 96.06
Suministro y montaje de tubo de polipropileno de alto módulo (PP-HM) triple capa para sistemas de evacuación y saneamiento enterrado sin presión a baja y alta temperatura, de diámetro 250 mm y 9,4 mm de espesor, fabricado según norma UNE-EN 13476-1:2007, código de aplicación U según UNE EN 13476, para unión mediante boca con junta elástica monolabial, I/p.p. accesorios. Rigidez anular SN12. Presentación en barras de 3 m, en color externo RAL 8023, interno 9003 de la gama Ecoforte de evacuación y saneamiento enterrado ITALSAN.

| Código | Ud | Descripción | Rendimiento | Precio | Importe |
|---|---|---|---|---|---|
| VSE010243 | m | Tubo Ecoforte para Evacuación y Saneamiento enterrado, D= 250 mm SN12 (material) | 1 | 88.64 | 88.64 |
| mo004 | h | Oficial 1º fontanero | 0.15 | 16.93 | 2.54 |
| mo005 | h | Ayudante fontanero | 0.209 | 14.35 | 3.00 |
| %0200 | % | Medios auxiliares | 2 % | 94.18 | 1.88 |
|  |  | Total |  |  | 96.06 |

**Ecoforte315-SN12** m TUBERÍA DE EVACUACIÓN Y SANEAMIENTO ENTERRADO ECOFORTE, D=315mm SN12 (16/05/2011)
Precio: 149.38
Suministro y montaje de tubo de polipropileno de alto módulo (PP-HM) triple capa para sistemas de evacuación y saneamiento enterrado sin presión a baja y alta temperatura, de diámetro 315 mm y 11,6 mm de espesor, fabricado según norma UNE-EN 13476-1:2007, código de aplicación U según UNE EN 13476, para unión mediante boca con junta elástica monolabial, I/p.p. accesorios. Rigidez anular SN12. Presentación en barras de 3 m, en color externo RAL 8023, interno 9003 de la gama Ecoforte de evacuación y saneamiento enterrado ITALSAN.

| Código | Ud | Descripción | Rendimiento | Precio | Importe |
|---|---|---|---|---|---|
| VSE010253 | m | Tubo Ecoforte para Evacuación y Saneamiento enterrado, D= 315 mm SN12 (material) | 1 | 140.91 | 140.91 |
| mo004 | h | Oficial 1º fontanero | 0.15 | 16.93 | 2.54 |
| mo005 | h | Ayudante fontanero | 0.209 | 14.35 | 3.00 |
| %0200 | % | Medios auxiliares | 2 % | 146.45 | 2.93 |
|  |  | Total |  |  | 149.38 |

**Ecoforte400-SN12** m TUBERÍA DE EVACUACIÓN Y SANEAMIENTO ENTERRADO ECOFORTE, D=400mm SN12 (16/05/2011)
Precio: 235.61
Suministro y montaje de tubo de polipropileno de alto módulo (PP-HM) triple capa para sistemas de evacuación y saneamiento enterrado sin presión a baja y alta temperatura, de diámetro 400 mm y 15,0 mm de espesor, fabricado según norma UNE-EN 13476-1:2007, código de aplicación U según UNE EN 13476, para unión mediante boca con junta elástica monolabial, I/p.p. accesorios. Rigidez anular SN12. Presentación en barras de 3 m, en color externo RAL 8023, interno 9003 de la gama Ecoforte de evacuación y saneamiento enterrado ITALSAN.

| Código | Ud | Descripción | Rendimiento | Precio | Importe |
|---|---|---|---|---|---|
| VSE010263 | m | Tubo Ecoforte para Evacuación y Saneamiento enterrado, D= 400 mm SN12 (material) | 1 | 225.45 | 225.45 |
| mo004 | h | Oficial 1º fontanero | 0.15 | 16.93 | 2.54 |
| mo005 | h | Ayudante fontanero | 0.209 | 14.35 | 3.00 |
| %0200 | % | Medios auxiliares | 2 % | 230.99 | 4.62 |
|  |  | Total |  |  | 235.61 |

**Ecoforte500-SN12** m TUBERÍA DE EVACUACIÓN Y SANEAMIENTO ENTERRADO ECOFORTE, D=500mm SN12 (16/05/2011)
Precio: 351.99
Suministro y montaje de tubo de polipropileno de alto módulo (PP-HM) triple capa para sistemas de evacuación y saneamiento enterrado sin presión a baja y alta temperatura, de diámetro 500 mm y 18,6 mm de espesor, fabricado según norma UNE-EN 13476-1:2007, código de aplicación U según UNE EN 13476, para unión mediante boca con junta elástica monolabial, I/p.p. accesorios. Rigidez anular SN12. Presentación en barras de 3 m, en color externo RAL 8023, interno 9003 de la gama Ecoforte de evacuación y saneamiento enterrado ITALSAN.

| Código | Ud | Descripción | Rendimiento | Precio | Importe |
|---|---|---|---|---|---|
| VSE010273 | m | Tubo Ecoforte para Evacuación y Saneamiento enterrado, D= 500 mm SN12 (material) | 1 | 339.55 | 339.55 |
| mo004 | h | Oficial 1º fontanero | 0.15 | 16.93 | 2.54 |
| mo005 | h | Ayudante fontanero | 0.209 | 14.35 | 3.00 |
| %0200 | % | Medios auxiliares | 2 % | 345.09 | 6.90 |
|  |  | Total |  |  | 351.99 |

**Ecoforte200-SN16** m TUBERÍA DE EVACUACIÓN Y SANEAMIENTO ENTERRADO ECOFORTE, D=200mm SN16 (16/05/2011)
Precio: 70.4
Suministro y montaje de tubo de polipropileno de alto módulo (PP-HM) triple capa para sistemas de evacuación y saneamiento enterrado sin presión a baja y alta temperatura, de diámetro 200 mm y 8,4 mm de espesor, fabricado según norma UNE-EN 13476-1:2007, código de aplicación U según UNE EN 13476, para unión mediante boca con junta elástica monolabial, I/p.p. accesorios. Rigidez anular SN16. Presentación en barras de 3 m, en color externo RAL 8023, interno 9003 de la gama Ecoforte de evacuación y saneamiento enterrado ITALSAN.

| Código | Ud | Descripción | Rendimiento | Precio | Importe |
|---|---|---|---|---|---|
| VSE010333 | m | Tubo Ecoforte para Evacuación y Saneamiento enterrado, D= 200 mm SN16 (material) | 1 | 63.48 | 63.48 |
| mo004 | h | Oficial 1º fontanero | 0.15 | 16.93 | 2.54 |
| mo005 | h | Ayudante fontanero | 0.209 | 14.35 | 3.00 |
| %0200 | % | Medios auxiliares | 2 % | 69.02 | 1.38 |
|  |  | Total |  |  | 70.4 |

**Ecoforte250-SN16** m TUBERÍA DE EVACUACIÓN Y SANEAMIENTO ENTERRADO ECOFORTE, D=250mm SN16 (16/05/2011)
Precio: 112.33
Suministro y montaje de tubo de polipropileno de alto módulo (PP-HM) triple capa para sistemas de evacuación y saneamiento enterrado sin presión a baja y alta temperatura, de diámetro 250 mm y 10,6 mm de espesor, fabricado según norma UNE-EN 13476-1:2007, código de aplicación U según UNE EN 13476, para unión mediante boca con junta elástica monolabial, I/p.p. accesorios. Rigidez anular SN16. Presentación en barras de 3 m, en color externo RAL 8023, interno 9003 de la gama Ecoforte de evacuación y saneamiento enterrado ITALSAN.

| Código | Ud | Descripción | Rendimiento | Precio | Importe |
|---|---|---|---|---|---|
| VSE010343 | m | Tubo Ecoforte para Evacuación y Saneamiento enterrado, D= 250 mm SN16 (material) | 1 | 104.59 | 104.59 |
| mo004 | h | Oficial 1º fontanero | 0.15 | 16.93 | 2.54 |
| mo005 | h | Ayudante fontanero | 0.209 | 14.35 | 3.00 |
| %0200 | % | Medios auxiliares | 2 % | 110.13 | 2.20 |
|  |  | Total |  |  | 112.33 |

**Ecoforte315-SN16** m TUBERÍA DE EVACUACIÓN Y SANEAMIENTO ENTERRADO ECOFORTE, D=315mm SN16 (16/05/2011)
Precio: 166.99
Suministro y montaje de tubo de polipropileno de alto módulo (PP-HM) triple capa para sistemas de evacuación y saneamiento enterrado sin presión a baja y alta temperatura, de diámetro 315 mm y 13,5 mm de espesor, fabricado según norma UNE-EN 13476-1:2007, código de aplicación U según UNE EN 13476, para unión mediante boca con junta elástica monolabial, I/p.p. accesorios. Rigidez anular SN16. Presentación en barras de 3 m, en color externo RAL 8023, interno 9003 de la gama Ecoforte de evacuación y saneamiento enterrado ITALSAN.

| Código | Ud | Descripción | Rendimiento | Precio | Importe |
|---|---|---|---|---|---|
| VSE010353 | m | Tubo Ecoforte para Evacuación y Saneamiento enterrado, D= 315 mm SN16 (material) | 1 | 158.18 | 158.18 |
| mo004 | h | Oficial 1º fontanero | 0.15 | 16.93 | 2.54 |
| mo005 | h | Ayudante fontanero | 0.209 | 14.35 | 3.00 |
| %0200 | % | Medios auxiliares | 2 % | 163.72 | 3.27 |
|  |  | Total |  |  | 166.99 |

**Ecoforte400-SN16** m TUBERÍA DE EVACUACIÓN Y SANEAMIENTO ENTERRADO ECOFORTE, D=400mm SN16 (16/05/2011)
Precio: 257.87
Suministro y montaje de tubo de polipropileno de alto módulo (PP-HM) triple capa para sistemas de evacuación y saneamiento enterrado sin presión a baja y alta temperatura, de diámetro 400 mm y 16,9 mm de espesor, fabricado según norma UNE-EN 13476-1:2007, código de aplicación U según UNE EN 13476, para unión mediante boca con junta elástica monolabial, I/p.p. accesorios. Rigidez anular SN16. Presentación en barras de 3 m, en color externo RAL 8023, interno 9003 de la gama Ecoforte de evacuación y saneamiento enterrado ITALSAN.

| Código | Ud | Descripción | Rendimiento | Precio | Importe |
|---|---|---|---|---|---|
| VSE010363 | m | Tubo Ecoforte para Evacuación y Saneamiento enterrado, D= 400 mm SN16 (material) | 1 | 247.27 | 247.27 |
| mo004 | h | Oficial 1º fontanero | 0.15 | 16.93 | 2.54 |
| mo005 | h | Ayudante fontanero | 0.209 | 14.35 | 3.00 |
| %0200 | % | Medios auxiliares | 2 % | 252.81 | 5.06 |
|  |  | Total |  |  | 257.87 |

**Ecoforte500-SN16** m TUBERÍA DE EVACUACIÓN Y SANEAMIENTO ENTERRADO ECOFORTE, D=500mm SN16 (16/05/2011)
Precio: 402.52
Suministro y montaje de tubo de polipropileno de alto módulo (PP-HM) triple capa para sistemas de evacuación y saneamiento enterrado sin presión a baja y alta temperatura, de diámetro 500 mm y 21,4 mm de espesor, fabricado según norma UNE-EN 13476-1:2007, código de aplicación U según UNE EN 13476, para unión mediante boca con junta elástica monolabial, I/p.p. accesorios. Rigidez anular SN16. Presentación en barras de 3 m, en color externo RAL 8023, interno 9003 de la gama Ecoforte de evacuación y saneamiento enterrado ITALSAN.

| Código | Ud | Descripción | Rendimiento | Precio | Importe |
|---|---|---|---|---|---|
| VSE010373 | m | Tubo Ecoforte para Evacuación y Saneamiento enterrado, D= 500 mm SN16 (material) | 1 | 389.09 | 389.09 |
| mo004 | h | Oficial 1º fontanero | 0.15 | 16.93 | 2.54 |
| mo005 | h | Ayudante fontanero | 0.209 | 14.35 | 3.00 |
| %0200 | % | Medios auxiliares | 2 % | 394.63 | 7.89 |
|  |  | Total |  |  | 402.52 |

**VS0501025** m Tubería en polipropileno triple capa reciclado fonoabsorbente, D= 40mm
Precio: 2.94
Tubo de polipropileno triple capa reciclado fonoabsorbente para evacuación insonorizada de aguas residuales y pluviales por gravedad a baja y alta temperatura, de diámetro 40 mm y espesor 1,8 mm, fabricado según norma UNE EN 1454, conforme a las especificaciones del DB - HR del CTE y RD 1367/2007 "Ley del Ruido", para unión mediante boca con junta elástica monolabial, certificado Fraunhofer nivel de fonoabsorbente 17 dB (A) con caudal lde descarga 2l/s según EN 14366. Presentación en barras de 0,5 m, 1m, y 3m de color gris , gama PPR Phono de la serie de sistemas de evacuación insonorizada ITALSAN

## Recursos

**VS0650013** m Tubo Triplus Evacuación insonorizada, D=32 mm
Tubo de polipropileno triple capa para evacuación insonorizada de aguas residuales y pluviales por gravedad a baja y alta temperatura, de diámetro 32 mm y 1,8 mm de espesor, fabricado y certificado según norma UNE-EN 1451, conforme a las especificaciones del DB-HR del CTE y RD 1367/2007 "Ley del Ruido", para unión mediante boca con junta elástica monolabial, certificado Fraunhofer nivel de fono absorbencia 12 dB (A) con caudal de descarga 2l/s según EN 14366. Presentación en barras de 0,5 m, 1 m y 3 m de color azul, gama Triplus de la serie sistemas de evacuación insonorizada ITALSAN.

**VS0650409** m Codo 87°30' Triplus Evacuación Insonorizada, D= 32mm
Codo 87°30' de polipropileno para evacuación insonorizada de aguas residuales y pluviales por gravedad a baja y alta temperatura, fabricado y certificado según norma UNE EN 1451, conforme a las especificaciones del DB-HR del CTE y RD 1367/2007 "Ley del Ruido", para unión mediante boca con junta elástica monolabial, certificado Fraunhofer nivel de fonoabsorbencia 12 dB con caudal de descarga 2l/s según EN 14366. Gama Triplus de la serie de sistemas de evacuación insonorizada ITALSAN.

**VS0650501** m Derivación 45° Triplus Evacuación Insonorizada, D= 32 mm
Derivación 45° de polipropileno para evacuación insonorizada de aguas residuales y pluviales por gravedad a baja y alta temperatura, fabricado y certificado según norma UNE EN 1451, conforme a las especificaciones del DB-HR del CTE y RD 1367/2007 "Ley del Ruido", para unión mediante boca con junta elástica monolabial, certificado Fraunhofer nivel de fonoabsorbencia 12 dB con caudal de descarga 2l/s según EN 14366. Gama Triplus de la serie de sistemas de evacuación insonorizada ITALSAN.

**VS0650033** m Tubo Triplus Evacuación insonorizada, D=40 mm
Tubo de polipropileno triple capa para evacuación insonorizada de aguas residuales y pluviales por gravedad a baja y alta temperatura, de diámetro 40 mm y 1,8 mm de espesor, fabricado y certificado según norma UNE-EN 1451, conforme a las especificaciones del DB-HR del CTE y RD 1367/2007 "Ley del Ruido", para unión mediante boca con junta elástica monolabial, certificado Fraunhofer nivel de fono absorbencia 12 dB (A) con caudal de descarga 2l/s según EN 14366. Presentación en barras de 0,5 m, 1 m, 2m y 3 m de color azul, gama Triplus de la serie sistemas de evacuación insonorizada ITALSAN.

**VS0650419** m Codo 87°30' Triplus Evacuación Insonorizada, D= 40mm
Codo 87°30' de polipropileno para evacuación insonorizada de aguas residuales y pluviales por gravedad a baja y alta temperatura, fabricado y certificado según norma UNE EN 1451, conforme a las especificaciones del DB-HR del CTE y RD 1367/2007 "Ley del Ruido", para unión mediante boca con junta elástica monolabial, certificado Fraunhofer nivel de fonoabsorbencia 12 dB con caudal de descarga 2l/s según EN 14366. Gama Triplus de la serie de sistemas de evacuación insonorizada ITALSAN.

**VS0650507** m Derivación 45° Triplus Evacuación Insonorizada, D= 40 mm
Derivación 45° de polipropileno para evacuación insonorizada de aguas residuales y pluviales por gravedad a baja y alta temperatura, fabricado y certificado según norma UNE EN 1451, conforme a las especificaciones del DB-HR del CTE y RD 1367/2007 "Ley del Ruido", para unión mediante boca con junta elástica monolabial, certificado Fraunhofer nivel de fonoabsorbencia 12 dB con caudal de descarga 2l/s según EN 14366. Gama Triplus de la serie de sistemas de evacuación insonorizada ITALSAN.

**VS0650053** m Tubo Triplus Evacuación insonorizada, D=50 mm
Tubo de polipropileno triple capa para evacuación insonorizada de aguas residuales y pluviales por gravedad a baja y alta temperatura, de diámetro 50 mm y 1,8 mm de espesor, fabricado y certificado según norma UNE-EN 1451, conforme a las especificaciones del DB-HR del CTE y RD 1367/2007 "Ley del Ruido", para unión mediante boca con junta elástica monolabial, certificado Fraunhofer nivel de fono absorbencia 12 dB (A) con caudal de descarga 2l/s según EN 14366. Presentación en barras de 0,5 m, 1 m, 2m y 3 m de color azul, gama Triplus de la serie sistemas de evacuación insonorizada ITALSAN.

**VS0650429** m Codo 87°30' Triplus Evacuación Insonorizada, D= 50mm
Codo 87°30' de polipropileno para evacuación insonorizada de aguas residuales y pluviales por gravedad a baja y alta temperatura, fabricado y certificado según norma UNE EN 1451, conforme a las especificaciones del DB-HR del CTE y RD 1367/2007 "Ley del Ruido", para unión mediante boca con junta elástica monolabial, certificado Fraunhofer nivel de fonoabsorbencia 12 dB con caudal de descarga 2l/s según EN 14366. Gama Triplus de la serie de sistemas de evacuación insonorizada ITALSAN.

**VS0650513** m Derivación 45° Triplus Evacuación Insonorizada, D= 50 mm
Derivación 45° de polipropileno para evacuación insonorizada de aguas residuales y pluviales por gravedad a baja y alta temperatura, fabricado y certificado según norma UNE EN 1451, conforme a las especificaciones del DB-HR del CTE y RD 1367/2007 "Ley del Ruido", para unión mediante boca con junta elástica monolabial, certificado Fraunhofer nivel de fonoabsorbencia 12 dB con caudal de descarga 2l/s según EN 14366. Gama Triplus de la serie de sistemas de evacuación insonorizada ITALSAN.

**VS0650073** m Tubo Triplus Evacuación insonorizada, D=75 mm
Tubo de polipropileno triple capa para evacuación insonorizada de aguas residuales y pluviales por gravedad a baja y alta temperatura, de diámetro 75 mm y 2,6 mm de espesor, fabricado y certificado según norma UNE-EN 1451, conforme a las especificaciones del DB-HR del CTE y RD 1367/2007 "Ley del Ruido", para unión mediante boca con junta elástica monolabial, certificado Fraunhofer nivel de fono absorbencia 12 dB (A) con caudal de descarga 2l/s según EN 14366. Presentación en barras de 0,5 m, 1 m, 2m y 3 m de color azul, gama Triplus de la serie sistemas de evacuación insonorizada ITALSAN.

**VS0650439** m Codo 87°30' Triplus Evacuación Insonorizada, D= 75mm
Codo 87°30' de polipropileno para evacuación insonorizada de aguas residuales y pluviales por gravedad a baja y alta temperatura, fabricado y certificado según norma UNE EN 1451, conforme a las especificaciones del DB-HR del CTE y RD 1367/2007 "Ley del Ruido", para unión mediante boca con junta elástica monolabial, certificado Fraunhofer nivel de fonoabsorbencia 12 dB con caudal de descarga 2l/s según EN 14366. Gama Triplus de la serie de sistemas de evacuación insonorizada ITALSAN.

**VS0650519** m Derivación 45° Triplus Evacuación Insonorizada, D= 75 mm
Derivación 45° de polipropileno para evacuación insonorizada de aguas residuales y pluviales por gravedad a baja y alta temperatura, fabricado y certificado según norma UNE EN 1451, conforme a las especificaciones del DB-HR del CTE y RD 1367/2007 "Ley del Ruido", para unión mediante boca con junta elástica monolabial, certificado Fraunhofer nivel de fonoabsorbencia 12 dB con caudal de descarga 2l/s según EN 14366. Gama Triplus de la serie de sistemas de evacuación insonorizada ITALSAN.

**VS0650093** m Tubo Triplus Evacuación insonorizada, D=90 mm
Tubo de polipropileno triple capa para evacuación insonorizada de aguas residuales y pluviales por gravedad a baja y alta temperatura, de diámetro 90 mm y 3,1 mm de espesor, fabricado y certificado según norma UNE-EN 1451, conforme a las especificaciones del DB-HR del CTE y RD 1367/2007 "Ley del Ruido", para unión mediante boca con junta elástica monolabial, certificado Fraunhofer nivel de fono absorbencia 12 dB (A) con caudal de descarga 2l/s según EN 14366. Presentación en barras de 0,5 m, 1 m, 2 m y 3 m de color azul, gama Triplus de la serie sistemas de evacuación insonorizada ITALSAN.

**VS0650449** u Codo 87°30' Triplus Evacuación Insonorizada, D= 90 mm
Codo 87°30' de polipropileno para evacuación insonorizada de aguas residuales y pluviales por gravedad a baja y alta temperatura, fabricado y certificado según norma UNE EN 1451, conforme a las especificaciones del DB-HR del CTE y RD 1367/2007 "Ley del Ruido", para unión mediante boca con junta elástica monolabial, certificado Fraunhofer nivel de fonoabsorbencia 12 dB con caudal de descarga 2l/s según EN 14366. Gama Triplus de la serie de sistemas de evacuación insonorizada ITALSAN.

**VS0650525** u Derivación 45° Triplus Evacuación Insonorizada, D= 90 mm
Derivación 45° de polipropileno para evacuación insonorizada de aguas residuales y pluviales por gravedad a baja y alta temperatura, fabricado y certificado según norma UNE EN 1451, conforme a las especificaciones del DB-HR del CTE y RD 1367/2007 "Ley del Ruido", para unión mediante boca con junta elástica monolabial, certificado Fraunhofer nivel de fonoabsorbencia 12 dB con caudal de descarga 2l/s según EN 14366. Gama Triplus de la serie de sistemas de evacuación insonorizada ITALSAN.

**VS0650113** m Tubo Triplus Evacuación insonorizada, D=110 mm
Tubo de polipropileno triple capa para evacuación insonorizada de aguas residuales y pluviales por gravedad a baja y alta temperatura, de diámetro 90 mm y 3,1 mm de espesor, fabricado y certificado según norma UNE-EN 1451, conforme a las especificaciones del DB-HR del CTE y RD 1367/2007 "Ley del Ruido", para unión mediante boca con junta elástica monolabial, certificado Fraunhofer nivel de fono absorbencia 12 dB (A) con caudal de descarga 2l/s según EN 14366. Presentación en barras de 0,5 m, 1 m, 2 m y 3 m de color azul, gama Triplus de la serie sistemas de evacuación insonorizada ITALSAN.

**VS0650531** u Derivación 45° Triplus Evacuación Insonorizada, D= 110 mm
Derivación 45° de polipropileno para evacuación insonorizada de aguas residuales y pluviales por gravedad a baja y alta temperatura, fabricado y certificado según norma UNE EN 1451, conforme a las especificaciones del DB-HR del CTE y RD 1367/2007 "Ley del Ruido", para unión mediante boca con junta elástica monolabial, certificado Fraunhofer nivel de fonoabsorbencia 12 dB con caudal de descarga 2l/s según EN 14366. Gama Triplus de la serie de sistemas de evacuación insonorizada ITALSAN.

**VS0650459** Codo 87°30' Triplus Evacuación Insonorizada, D= 110 mm
Codo 87°30' de polipropileno para evacuación insonorizada de aguas residuales y pluviales por gravedad a baja y alta temperatura, fabricado y certificado según norma UNE EN 1451, conforme a las especificaciones del DB-HR del CTE y RD 1367/2007 "Ley del Ruido", para unión mediante boca con junta elástica monolabial, certificado Fraunhofer nivel de fonoabsorbencia 12 dB con caudal de descarga 2l/s según EN 14366. Gama Triplus de la serie de sistemas de evacuación insonorizada ITALSAN.

**VS0650133** m Tubo Triplus Evacuación insonorizada, D=125 mm
Tubo de polipropileno triple capa para evacuación insonorizada de aguas residuales y pluviales por gravedad a baja y alta temperatura, de diámetro 125 mm y 3,9 mm de espesor, fabricado y certificado según norma UNE-EN 1451, conforme a las especificaciones del DB-HR del CTE y RD 1367/2007 "Ley del Ruido", para unión mediante boca con junta elástica monolabial, certificado Fraunhofer nivel de fono absorbencia 12 dB (A) con caudal de descarga 2l/s según EN 14366. Presentación en barras de 0,5 m, 1 m, 2 m y 3 m de color azul, gama Triplus de la serie sistemas de evacuación insonorizada ITALSAN.

**VS0650537** u Derivación 45° Triplus Evacuación Insonorizada, D= 125 mm
Derivación 45° de polipropileno para evacuación insonorizada de aguas residuales y pluviales por gravedad a baja y alta temperatura, fabricado y certificado según norma UNE EN 1451, conforme a las especificaciones del DB-HR del CTE y RD 1367/2007 "Ley del Ruido", para unión mediante boca con junta elástica monolabial, certificado Fraunhofer nivel de fonoabsorbencia 12 dB con caudal de descarga 2l/s según EN 14366. Gama Triplus de la serie de sistemas de evacuación insonorizada ITALSAN.

**VS0650469** u Codo 87°30' Triplus Evacuación Insonorizada, D= 125 mm
Codo 87°30' de polipropileno para evacuación insonorizada de aguas residuales y pluviales por gravedad a baja y alta temperatura, fabricado y certificado según norma UNE EN 1451, conforme a las especificaciones del DB-HR del CTE y RD 1367/2007 "Ley del Ruido", para unión mediante boca con junta elástica monolabial, certificado Fraunhofer nivel de fonoabsorbencia 12 dB con caudal de descarga 2l/s según EN 14366. Gama Triplus de la serie de sistemas de evacuación insonorizada ITALSAN.

**VS0650153** m Tubo Triplus Evacuación insonorizada, D=160 mm
Tubo de polipropileno triple capa para evacuación insonorizada de aguas residuales y pluviales por gravedad a baja y alta temperatura, de diámetro 160 mm y 4,9 mm de espesor, fabricado y certificado según norma UNE-EN 1451, conforme a las especificaciones del DB-HR del CTE y RD 1367/2007 "Ley del Ruido", para unión mediante boca con junta elástica monolabial, certificado Fraunhofer nivel de fono absorbencia 12 dB (A) con caudal de descarga 2l/s según EN 14366. Presentación en barras de 0,5 m, 1 m, 2 m y 3 m de color azul, gama Triplus de la serie sistemas de evacuación insonorizada ITALSAN.

**VS0650543** u Derivación 45° Triplus Evacuación Insonorizada, D= 160 mm
Derivación 45° de polipropileno para evacuación insonorizada de aguas residuales y pluviales por gravedad a baja y alta temperatura, fabricado y certificado según norma UNE EN 1451, conforme a las especificaciones del DB-HR del CTE y RD 1367/2007 "Ley del Ruido", para unión mediante boca con junta elástica monolabial, certificado Fraunhofer nivel de fonoabsorbencia 12 dB con caudal de descarga 2l/s según EN 14366. Gama Triplus de la serie de sistemas de evacuación insonorizada ITALSAN.

**VS0650479** u Codo 87°30' Triplus Evacuación Insonorizada, D= 160 mm
Codo 87°30' de polipropileno para evacuación insonorizada de aguas residuales y pluviales por gravedad a baja y alta temperatura, fabricado y certificado según norma UNE EN 1451, conforme a las especificaciones del DB-HR del CTE y RD 1367/2007 "Ley del Ruido", para unión mediante boca con junta elástica monolabial, certificado Fraunhofer nivel de fonoabsorbencia 12 dB con caudal de descarga 2l/s según EN 14366. Gama Triplus de la serie de sistemas de evacuación insonorizada ITALSAN.

**VS0650173** m Tubo Triplus Evacuación insonorizada, D=200 mm
Tubo de polipropileno triple capa para evacuación insonorizada de aguas residuales y pluviales por gravedad a baja y alta temperatura, de diámetro 200 mm y 6,2 mm de espesor, fabricado y certificado según norma UNE-EN 1451, conforme a las especificaciones del DB-HR del CTE y RD 1367/2007 "Ley del Ruido", para unión mediante boca con junta elástica monolabial, certificado Fraunhofer nivel de fono absorbencia 12 dB (A) con caudal de descarga 2l/s según EN 14366. Presentación en barras de 1 m, 2 m y 3 m de color azul, gama Triplus de la serie sistemas de evacuación insonorizada ITALSAN.

**VS0650669** u Derivación 45° Triplus Evacuación Insonorizada, D= 200 mm
Derivación 45° de polipropileno para evacuación insonorizada de aguas residuales y pluviales por gravedad a baja y alta temperatura, fabricado y certificado según norma UNE EN 1451, conforme a las especificaciones del DB-HR del CTE y RD 1367/2007 "Ley del Ruido", para unión mediante boca con junta elástica monolabial, certificado Fraunhofer nivel de fonoabsorbencia 12 dB con caudal de descarga 2l/s según EN 14366. Gama Triplus de la serie de sistemas de evacuación insonorizada ITALSAN.

**VS0650489** u Codo 87°30' Triplus Evacuación Insonorizada, D= 200 mm
Codo 87°30' de polipropileno para evacuación insonorizada de aguas residuales y pluviales por gravedad a baja y alta temperatura, fabricado y certificado según norma UNE EN 1451, conforme a las especificaciones del DB-HR del CTE y RD 1367/2007 "Ley del Ruido", para unión mediante boca con junta elástica monolabial, certificado Fraunhofer nivel de fonoabsorbencia 12 dB con caudal de descarga 2l/s según EN 14366. Gama Triplus de la serie de sistemas de evacuación insonorizada ITALSAN.

**VS0650193** m Tubo Triplus Evacuación insonorizada, D=250 mm
Tubo de polipropileno triple capa para evacuación insonorizada de aguas residuales y pluviales por gravedad a baja y alta temperatura, de diámetro 250 mm y 7,7 mm de espesor, fabricado y certificado según norma UNE-EN 1451, conforme a las especificaciones del DB-HR del CTE y RD 1367/2007 "Ley del Ruido", para unión mediante boca con junta elástica monolabial, certificado Fraunhofer nivel de fono absorbencia 12 dB (A) con caudal de descarga 2l/s según EN 14366. Presentación en barras de 1 m y 3 m de color azul, gama Triplus de la serie sistemas de evacuación insonorizada ITALSAN.

**VS0650685** u Derivación 45° Triplus Evacuación Insonorizada, , D= 250 mm
Derivación 45° de polipropileno para evacuación insonorizada de aguas residuales y pluviales por gravedad a baja y alta temperatura, fabricado y certificado según norma UNE EN 1451, conforme a las especificaciones del DB-HR del CTE y RD 1367/2007 "Ley del Ruido", para unión mediante boca con junta elástica monolabial, certificado Fraunhofer nivel de fonoabsorbencia 12 dB con caudal de descarga 2l/s según EN 14366. Gama Triplus de la serie de sistemas de evacuación insonorizada ITALSAN.

**VS0650499** u Codo 87°30' Triplus Evacuación Insonorizada, D= 250 mm
Codo 87°30' de polipropileno para evacuación insonorizada de aguas residuales y pluviales por gravedad a baja y alta temperatura, fabricado y certificado según norma UNE EN 1451, conforme a las especificaciones del DB-HR del CTE y RD 1367/2007 "Ley del Ruido", para unión mediante boca con junta elástica monolabial, certificado Fraunhofer nivel de fonoabsorbencia 12 dB con caudal de descarga 2l/s según EN 14366. Gama Triplus de la serie de sistemas de evacuación insonorizada ITALSAN.

**VS0220011** m Tubo Silere evacuación insonorizada, D= 58mm
Tubo de polipropileno monocapa con carga mineral para evacuación insonorizada de aguas residuales y pluviales por gravedad a baja y alta temperatura, de diámetro 58 mm y 4 mm de espesor, fabricado y certificado según norma UNE - EN 1451, conforme a las especificaciones del DB-HR del CTE y RD 1367/2007 "Ley del Ruido", para unión mediante boca con junta elástica monolabial, certificado Fraunhofer nivel de fono absorbencia 6 dB (A) con caudal de descarga de 2l/s según EN 14366. Presentación en barras de 1m, 2m y 3m de color blanco roto, gama Silere de la serie sistemas de evacuación insonorizada ITALSAN

**VS0221009** u Codo 87°30' Silere Evacuación Insonorizada,D= 58mm
Codo 87°30 monocapa con carga mineral para evacuación insonorizada de aguas residuales y pluviales por gravedad a baja y alta temperatura, de diámetro 58 mm, fabricado según norma UNE-EN 1451, conforme a las especificaciones del DB-HR del CTE y RD 1367/2007 "Ley del Ruido", para unión mediante boca con junta elástica monolabial, certificado Fraunhofer nivel de fono absorbencia 6 dB (A) con caudal de descarga 2l/s según EN 14366. Gama Silere de la serie sistemas de evacuación insonorizada ITALSAN.

**VS0222005** u Derivación 45° Silere Evacuación Insonorizada, D= 58 mm
Derivación 45° monocapa con carga mineral para evacuación insonorizada de aguas residuales y pluviales por gravedad a baja y alta temperatura, de diámetro 58 mm, fabricado según norma UNE-EN 1451, conforme a las especificaciones del DB-HR del CTE y RD 1367/2007 "Ley del Ruido", para unión mediante boca con junta elástica monolabial, certificado Fraunhofer nivel de fono absorbencia 6 dB (A) con caudal de descarga 2l/s según EN 14366. Gama Silere de la serie sistemas de evacuación insonorizada ITALSAN.

**VS0220031** m Tubo Silere evacuación insonorizada, D= 78mm
Tubo de polipropileno monocapa con carga mineral para evacuación insonorizada de aguas residuales y pluviales por gravedad a baja y alta temperatura, de diámetro 78 mm y 4,5 mm de espesor, fabricado y certificado según norma UNE-EN1451, conforme a las especificaciones del DB-HR del CTE y RD 1367/2007 "Ley del Ruido", para unión mediante boca con junta elástica monolabial, certificado Fraunhofer nivel de fono absorbencia 6 dB (A) con caudal de descarga de 2l/s según EN 14366. Presentación en barras de 1m, 2m y 3m de color blanco roto, gama Silere de la serie sistemas de evacuación insonorizada ITALSAN

**VS0221019** u Codo 87°30' Silere Evacuación Insonorizada,,D= 78mm
Codo 87°30 monocapa con carga mineral para evacuación insonorizada de aguas residuales y pluviales por gravedad a baja y alta temperatura, de diámetro 78 mm, fabricado según norma UNE-EN 1451, conforme a las especificaciones del DB-HR del CTE y RD 1367/2007 "Ley del Ruido", para unión mediante boca con junta elástica monolabial, certificado Fraunhofer nivel de fono absorbencia 6 dB (A) con caudal de descarga 2l/s según EN 14366. Gama Silere de la serie sistemas de evacuación insonorizada ITALSAN.

**VS0222009** u Derivación 45° Silere Evacuación Insonorizada, D= 78 mm
Derivación 45° monocapa con carga mineral para evacuación insonorizada de aguas residuales y pluviales por gravedad a baja y alta temperatura, de diámetro 78 mm, fabricado según norma UNE-EN 1451, conforme a las especificaciones del DB-HR del CTE y RD 1367/2007 "Ley del Ruido", para unión mediante boca con junta elástica monolabial, certificado Fraunhofer nivel de fono absorbencia 6 dB (A) con caudal de descarga 2l/s según EN 14366. Gama Silere de la serie sistemas de evacuación insonorizada ITALSAN.

**VS0220050** m Tubo Silere evacuación insonorizada, D= 90mm
Tubo de polipropileno monocapa con carga mineral para evacuación insonorizada de aguas residuales y pluviales por gravedad a baja y alta temperatura, de diámetro 90 mm y 4,5 mm de espesor, fabricado y certificado según UNE-EN 1451, conforme a las especificaciones del DB-HR del CTE y RD 1367/2007 "Ley del Ruido", para unión mediante boca con junta elástica monolabial, certificado Fraunhofer nivel de fono absorbencia 6 dB (A) con caudal de descarga de 2l/s según EN 14366. Presentación en barras de 2m y 3m de color blanco roto, gama Silere de la serie sistemas de evacuación insonorizada ITALSAN

**VS0221029** u Codo 87°30' Silere Evacuación Insonorizada, D= 90mm
Codo 87°30 monocapa con carga mineral para evacuación insonorizada de aguas residuales y pluviales por gravedad a baja y alta temperatura, de diámetro 90 mm, fabricado según norma UNE-EN 1451, conforme a las especificaciones del DB-HR del CTE y RD 1367/2007 "Ley del Ruido", para unión mediante boca con junta elástica monolabial, certificado Fraunhofer nivel de fono absorbencia 6 dB (A) con caudal de descarga 2l/s según EN 14366. Gama Silere de la serie sistemas de evacuación insonorizada ITALSAN.

**VS0222013** u Derivación 45° Silere Evacuación Insonorizada, D= 90 mm
Derivación 45° monocapa con carga mineral para evacuación insonorizada de aguas residuales y pluviales por gravedad a baja y alta temperatura, de diámetro 90 mm, fabricado según norma UNE-EN 1451, conforme a las especificaciones del DB-HR del CTE y RD 1367/2007 "Ley del Ruido", para unión mediante boca con junta elástica monolabial, certificado Fraunhofer nivel de fono absorbencia 6 dB (A) con caudal de descarga 2l/s según EN 14366. Gama Silere de la serie sistemas de evacuación insonorizada ITALSAN.

**VS0220061** m Tubo Silere evacuación insonorizada, D= 110mm
Tubo de polipropileno monocapa con carga mineral para evacuación insonorizada de aguas residuales y pluviales por gravedad a baja y alta temperatura, de diámetro 110 mm y 5,4 mm de espesor, fabricado y certificado según norma UNE-EN 1451, conforme a las especificaciones del DB-HR del CTE y RD 1367/2007 "Ley del Ruido", para unión mediante boca con junta elástica monolabial, certificado Fraunhofer nivel de fono absorbencia 6 dB (A) con caudal de descarga de 2l/s según EN 14366. Presentación en barras de 0,25m, 0,5m, 1m, 2m y 3m de color blanco roto, gama Silere de la serie sistemas de evacuación insonorizada ITALSAN

**VS0221039** u Codo 87°30' Silere Evacuación Insonorizada,,D= 110mm
Codo 87°30 monocapa con carga mineral para evacuación insonorizada de aguas residuales y pluviales por gravedad a baja y alta temperatura, de diámetro 110 mm, fabricado según norma UNE-EN 1451, conforme a las especificaciones del DB-HR del CTE y RD 1367/2007 "Ley del Ruido", para unión mediante boca con junta elástica monolabial, certificado Fraunhofer nivel de fono absorbencia 6 dB (A) con caudal de descarga 2l/s según EN 14366. Gama Silere de la serie sistemas de evacuación insonorizada ITALSAN.

**VS0222019** u Derivación 45° Silere Evacuación Insonorizada, D= 110mm
Derivación 45° monocapa con carga mineral para evacuación insonorizada de aguas residuales y pluviales por gravedad a baja y alta temperatura, de diámetro 110 mm, fabricado según norma UNE-EN 1451, conforme a las especificaciones del DB-HR del CTE y RD 1367/2007 "Ley del Ruido", para unión mediante boca con junta elástica monolabial, certificado Fraunhofer nivel de fono absorbencia 6 dB (A) con caudal de descarga 2l/s según EN 14366. Gama Silere de la serie sistemas de evacuación insonorizada ITALSAN.

**VS0220081** m Tubo Silere evacuación insonorizada, D= 135mm
Tubo de polipropileno monocapa con carga mineral para evacuación insonorizada de aguas residuales y pluviales por gravedad a baja y alta temperatura, de diámetro 135 mm y 5,6 mm de espesor, fabricado y certificado según norma UNE-EN 1451, conforme a las especificaciones del DB-HR del CTE y RD 1367/2007 "Ley del Ruido", para unión mediante boca con junta elástica monolabial, certificado Fraunhofer nivel de fono absorbencia 6 dB (A) con caudal de descarga de 2l/s según EN 14366. Presentación en barras de 1m y 3m de color blanco roto, gama Silere de la serie sistemas de evacuación insonorizada ITALSAN

**VS0221049** u Codo 87°30' Silere Evacuación Insonorizada, D= 135mm
Codo 87°30 monocapa con carga mineral para evacuación insonorizada de aguas residuales y pluviales por gravedad a baja y alta temperatura, de diámetro 135 mm, fabricado según norma UNE-EN 1451, conforme a las especificaciones del DB-HR del CTE y RD 1367/2007 "Ley del Ruido", para unión mediante boca con junta elástica monolabial, certificado Fraunhofer nivel de fono absorbencia 6 dB (A) con caudal de descarga 2l/s según EN 14366. Gama Silere de la serie sistemas de evacuación insonorizada ITALSAN.

**VS0222023** u Derivación 45° Silere Evacuación Insonorizada, D= 135mm
Derivación 45° monocapa con carga mineral para evacuación insonorizada de aguas residuales y pluviales por gravedad a baja y alta temperatura, de diámetro 135 mm, fabricado según norma UNE-EN 1451, conforme a las especificaciones del DB-HR del CTE y RD 1367/2007 "Ley del Ruido", para unión mediante boca con junta elástica monolabial, certificado Fraunhofer nivel de fono absorbencia 6 dB (A) con caudal de descarga 2l/s según EN 14366. Gama Silere de la serie sistemas de evacuación insonorizada ITALSAN.

**VS0220101** m Tubo Silere evacuación insonorizada, D= 160mm
Tubo de polipropileno monocapa con carga mineral para evacuación insonorizada de aguas residuales y pluviales por gravedad a baja y alta temperatura, de diámetro 160 mm y 5,6 mm de espesor, fabricado y certificado según norma UNE-EN 1451, conforme a las especificaciones del DB-HR del CTE y RD 1367/2007 "Ley del Ruido", para unión mediante boca con junta elástica monolabial, certificado Fraunhofer nivel de fono absorbencia 6 dB (A) con caudal de descarga de 2l/s según EN 14366. Presentación en barras de 1m y 3m de color blanco roto, gama Silere de la serie sistemas de evacuación insonorizada ITALSAN

**VS0221059** u Codo 87°30' Silere Evacuación Insonorizada, D= 160mm
Codo 87°30 monocapa con carga mineral para evacuación insonorizada de aguas residuales y pluviales por gravedad a baja y alta temperatura, de diámetro 160 mm, fabricado según norma UNE-EN 1451, conforme a las especificaciones del DB-HR del CTE y RD 1367/2007 "Ley del Ruido", para unión mediante boca con junta elástica monolabial, certificado Fraunhofer nivel de fono absorbencia 6 dB (A) con caudal de descarga 2l/s según EN 14366. Gama Silere de la serie sistemas de evacuación insonorizada ITALSAN.

**VS0222027** u Derivación 45° Silere Evacuación Insonorizada, D= 160 mm
Derivación 45° monocapa con carga mineral para evacuación insonorizada de aguas residuales y pluviales por gravedad a baja y alta temperatura, de diámetro 160 mm, fabricado según norma UNE-EN 1451, conforme a las especificaciones del DB-HR del CTE y RD 1367/2007 "Ley del Ruido", para unión mediante boca con junta elástica monolabial, certificado Fraunhofer nivel de fono absorbencia 6 dB (A) con caudal de descarga 2l/s según EN 14366. Gama Silere de la serie sistemas de evacuación insonorizada ITALSAN.

**VS0501035** m Tubo PP3 Phono fonoabsorvente para Evacuación insonorizada, D= 40mm
Tubo de polipropileno triple capa reciclado fonoabsorvente para evacuación insonorizada de aguas residuales y pluviales por gravedad a baja y alta temperatura, de diámetro 40mm y 1,8 mm de espesor, fabricado según norma UNE-EN 1451, conforme a las especificaciones del DB-HR del CTE y RD 1367/2007 "Ley del Ruido", para unión mediante boca con junta elástica monolabial, certificado Fraunhofer nivel de fono absorbencia 17 dB (A) con caudal de descarga 2l/s según EN 14366. Presentación en barras de 0,5 m, 1 m y 3 m de color gris, gama PP3 Phono de la serie sistemas de evacuación insonorizada ITALSAN.

**VS0504023** u Codo 87°30' PP3 Phono, D= 40mm
Codo 87°30' de polipropileno fonoabsorvente para evacuación de aguas residuales y pluviales por gravedad a baja y alta temperatura, de diámetro 40mm, fabricado según norma UNE-EN 1451, conforme a las especificaciones del DB-HR del CTE y RD 1367/2007 "Ley del Ruido", para unión mediante boca con junta elástica monolabial, certificado Fraunhofer nivel de fono absorbencia 17 dB (A) con caudal de descarga 2l/s según EN 14366. Gama PP3 Phono de la serie sistemas de evacuación insonorizada ITALSAN.

**VS0508007** u Derivación 45° PP3 Phono, D= 40mm
Derivación 45° de polipropileno fonoabsorvente para evacuación de aguas residuales y pluviales por gravedad a baja y alta temperatura, de diámetro 40mm, fabricado según norma UNE-EN 1451, conforme a las especificaciones del DB-HR del CTE y RD 1367/2007 "Ley del Ruido", para unión mediante boca con junta elástica monolabial, certificado Fraunhofer nivel de fono absorbencia 17 dB (A) con caudal de descarga 2l/s según EN 14366. Gama PP3 Phono de la serie sistemas de evacuación insonorizada ITALSAN.

**VS0501055** m Tubo PP3 Phono fonoabsorvente para Evacuación insonorizada, D= 50mm
Tubo de polipropileno triple capa reciclado fonoabsorvente para evacuación insonorizada de aguas residuales y pluviales por gravedad a baja y alta temperatura, de diámetro 50mm y 1,8 mm de espesor, fabricado según norma UNE-EN 1451, conforme a las especificaciones del DB-HR del CTE y RD 1367/2007 "Ley del Ruido", para unión mediante boca con junta elástica monolabial, certificado Fraunhofer nivel de fono absorbencia 17 dB (A) con caudal de descarga 2l/s según EN 14366. Presentación en barras de 0,5 m, 1 m y 3 m de color gris, gama PP3 Phono de la serie sistemas de evacuación insonorizada ITALSAN.

**VS0504035** u Codo 87°30' PP3 Phono, D= 50mm
Codo 87°30' de polipropileno fonoabsorvente para evacuación de aguas residuales y pluviales por gravedad a baja y alta temperatura, de diámetro 50mm, fabricado según norma UNE-EN 1451, conforme a las especificaciones del DB-HR del CTE y RD 1367/2007 "Ley del Ruido", para unión mediante boca con junta elástica monolabial, certificado Fraunhofer nivel de fono absorbencia 17 dB (A) con caudal de descarga 2l/s según EN 14366. Gama PP3 Phono de la serie sistemas de evacuación insonorizada ITALSAN.

**VS0508013** u Derivación 45° PP3 Phono, D= 50mm
Derivación 45° de polipropileno fonoabsorvente para evacuación de aguas residuales y pluviales por gravedad a baja y alta temperatura, de diámetro 50mm, fabricado según norma UNE-EN 1451, conforme a las especificaciones del DB-HR del CTE y RD 1367/2007 "Ley del Ruido", para unión mediante boca con junta elástica monolabial, certificado Fraunhofer nivel de fono absorbencia 17 dB (A) con caudal de descarga 2l/s según EN 14366. Gama PP3 Phono de la serie sistemas de evacuación insonorizada ITALSAN.

**VS0501075** m Tubo PP3 Phono fonoabsorvente para Evacuación insonorizada, D= 75mm
Tubo de polipropileno triple capa reciclado fonoabsorvente para evacuación insonorizada de aguas residuales y pluviales por gravedad a baja y alta temperatura, de diámetro 75mm y 1,9 mm de espesor, fabricado según norma UNE-EN 1451, conforme a las especificaciones del DB-HR del CTE y RD 1367/2007 "Ley del Ruido", para unión mediante boca con junta elástica monolabial, certificado Fraunhofer nivel de fono absorbencia 17 dB (A) con caudal de descarga 2l/s según EN 14366. Presentación en barras de 3 m de color gris, gama PP3 Phono de la serie sistemas de evacuación insonorizada ITALSAN.

**VS0504047** u Codo 87°30' PP3 Phono, D= 75mm
Codo 87°30' de polipropileno fonoabsorvente para evacuación de aguas residuales y pluviales por gravedad a baja y alta temperatura, de diámetro 75 mm, fabricado según norma UNE-EN 1451, conforme a las especificaciones del DB-HR del CTE y RD 1367/2007 "Ley del Ruido", para unión mediante boca con junta elástica monolabial, certificado Fraunhofer nivel de fono absorbencia 17 dB (A) con caudal de descarga 2l/s según EN 14366. Gama PP3 Phono de la serie sistemas de evacuación insonorizada ITALSAN.

**VS0508019** u Derivación 45° PP3 Phono, D=75mm
Derivación 45° de polipropileno fonoabsorvente para evacuación de aguas residuales y pluviales por gravedad a baja y alta temperatura, de diámetro 75 mm, fabricado según norma UNE-EN 1451, conforme a las especificaciones del DB-HR del CTE y RD 1367/2007 "Ley del Ruido", para unión mediante boca con junta elástica monolabial, certificado Fraunhofer nivel de fono absorbencia 17 dB (A) con caudal de descarga 2l/s según EN 14366. Gama PP3 Phono de la serie sistemas de evacuación insonorizada ITALSAN.

**VS0501155** m Tubo PP3 Phono fonoabsorvente para Evacuación insonorizada, D= 90mm
Tubo de polipropileno triple capa reciclado fonoabsorvente para evacuación insonorizada de aguas residuales y pluviales por gravedad a baja y alta temperatura, de diámetro 90 mm y 2,2 mm de espesor, fabricado según norma UNE-EN 1451, conforme a las especificaciones del DB-HR del CTE y RD 1367/2007 "Ley del Ruido", para unión mediante boca con junta elástica monolabial, certificado Fraunhofer nivel de fono absorbencia 17 dB (A) con caudal de descarga 2l/s según EN 14366. Presentación en barras de 3 m de color gris, gama PP3 Phono de la serie sistemas de evacuación insonorizada ITALSAN.

**VS0599051** u Codo 87°30' PP3 Phono, D= 90mm
Codo 87°30' de polipropileno fonoabsorvente para evacuación de aguas residuales y pluviales por gravedad a baja y alta temperatura, de diámetro 90 mm, fabricado según norma UNE-EN 1451, conforme a las especificaciones del DB-HR del CTE y RD 1367/2007 "Ley del Ruido", para unión mediante boca con junta elástica monolabial, certificado Fraunhofer nivel de fono absorbencia 17 dB (A) con caudal de descarga 2l/s según EN 14366. Gama PP3 Phono de la serie sistemas de evacuación insonorizada ITALSAN.

**VS0599061** u Derivación 45° PP3 Phono, D=90mm
Derivación 45° de polipropileno fonoabsorvente para evacuación de aguas residuales y pluviales por gravedad a baja y alta temperatura, de diámetro 90 mm, fabricado según norma UNE-EN 1451, conforme a las especificaciones del DB-HR del CTE y RD 1367/2007 "Ley del Ruido", para unión mediante boca con junta elástica monolabial, certificado Fraunhofer nivel de fono absorbencia 17 dB (A) con caudal de descarga 2l/s según EN 14366. Gama PP3 Phono de la serie sistemas de evacuación insonorizada ITALSAN.

**VS0501095** m Tubo PP3 Phono fonoabsorvente para Evacuación insonorizada, D= 110mm
Tubo de polipropileno triple capa reciclado fonoabsorvente para evacuación insonorizada de aguas residuales y pluviales por gravedad a baja y alta temperatura, de diámetro 110 mm y 2,7 mm de espesor, fabricado según norma UNE-EN 1451, conforme a las especificaciones del DB-HR del CTE y RD 1367/2007 "Ley del Ruido", para unión mediante boca con junta elástica monolabial, certificado Fraunhofer nivel de fono absorbencia 17 dB (A) con caudal de descarga 2l/s según EN 14366. Presentación en barras de 0,5 m, 1 m y 3 m de color gris, gama PP3 Phono de la serie sistemas de evacuación insonorizada ITALSAN.

**VS0504059** u Codo 87°30' PP3 Phono, D= 110mm
Codo 87°30' de polipropileno fonoabsorvente para evacuación de aguas residuales y pluviales por gravedad a baja y alta temperatura, de diámetro 110 mm, fabricado según norma UNE-EN 1451, conforme a las especificaciones del DB-HR del CTE y RD 1367/2007 "Ley del Ruido", para unión mediante boca con junta elástica monolabial, certificado Fraunhofer nivel de fono absorbencia 17 dB (A) con caudal de descarga 2l/s según EN 14366. Gama PP3 Phono de la serie sistemas de evacuación insonorizada ITALSAN.

**VS0508025** u Derivación 45° PP3 Phono, D=110mm
Derivación 45° de polipropileno fonoabsorvente para evacuación de aguas residuales y pluviales por gravedad a baja y alta temperatura, de diámetro 110 mm, fabricado según norma UNE-EN 1451, conforme a las especificaciones del DB-HR del CTE y RD 1367/2007 "Ley del Ruido", para unión mediante boca con junta elástica monolabial, certificado Fraunhofer nivel de fono absorbencia 17 dB (A) con caudal de descarga 2l/s según EN 14366. Gama PP3 Phono de la serie sistemas de evacuación insonorizada ITALSAN.

**VS0501115** m Tubo PP3 Phono fonoabsorvente para Evacuación insonorizada, D= 125mm
Tubo de polipropileno triple capa reciclado fonoabsorbente para evacuación insonorizada de aguas residuales y pluviales por gravedad a baja y alta temperatura, de diámetro 125 mm y espesor 3,1 mm, fabricado según norma UNE EN 1454, conforme a las especificaciones del DB - HR del CTE y RD 1367/2007 "Ley del Ruido", para unión mediante boca con junta elástica monolabial, certificado Fraunhofer nivel de fonoabsorbente 17 dB (A) con caudal lde descarga 2l/s según EN 14366. Presentación en barras de 1m y 3m de color gris , gama Silere de la serie sistemas de evacuación insonorizada ITALSAN.

**VS0504071** u Codo 87°30' PP3 Phono, D= 125mm
Codo 87°30' de polipropileno fonoabsorvente para evacuación de aguas residuales y pluviales por gravedad a baja y alta temperatura, de diámetro 125 mm, fabricado según norma UNE-EN 1451, conforme a las especificaciones del DB-HR del CTE y RD 1367/2007 "Ley del Ruido", para unión mediante boca con junta elástica monolabial, certificado Fraunhofer nivel de fono absorbencia 17 dB (A) con caudal de descarga 2l/s según EN 14366. Gama PP3 Phono de la serie sistemas de evacuación insonorizada ITALSAN.

**VS0508031** u Derivación 45° PP3 Phono, D=125mm
Derivación 45° de polipropileno fonoabsorvente para evacuación de aguas residuales y pluviales por gravedad a baja y alta temperatura, de diámetro 125 mm, fabricado según norma UNE-EN 1451, conforme a las especificaciones del DB-HR del CTE y RD 1367/2007 "Ley del Ruido", para unión mediante boca con junta elástica monolabial, certificado Fraunhofer nivel de fono absorbencia 17 dB (A) con caudal de descarga 2l/s según EN 14366. Gama PP3 Phono de la serie sistemas de evacuación insonorizada ITALSAN.

**VS0501135** m Tubo PP3 Phono fonoabsorvente para Evacuación insonorizada, D= 160mm
Tubo de polipropileno triple capa reciclado fonoabsorvente para evacuación insonorizada de aguas residuales y pluviales por gravedad a baja y alta temperatura, de diámetro 160 mm y 3,9 mm de espesor, fabricado según norma UNE-EN 1451, conforme a las especificaciones del DB-HR del CTE y RD 1367/2007 "Ley del Ruido", para unión mediante boca con junta elástica monolabial, certificado Fraunhofer nivel de fono absorbencia 17 dB (A) con caudal de descarga 2l/s según EN 14366. Presentación en barras de 1 m y 3 m de color gris, gama PP3 Phono de la serie sistemas de evacuación insonorizada ITALSAN.

**VS0504083** u Codo 87°30' PP3 Phono, D= 160mm
Codo 87°30' de polipropileno fonoabsorvente para evacuación de aguas residuales y pluviales por gravedad a baja y alta temperatura, de diámetro 160 mm, fabricado según norma UNE-EN 1451, conforme a las especificaciones del DB-HR del CTE y RD 1367/2007 "Ley del Ruido", para unión mediante boca con junta elástica monolabial, certificado Fraunhofer nivel de fono absorbencia 17 dB (A) con caudal de descarga 2l/s según EN 14366. Gama PP3 Phono de la serie sistemas de evacuación insonorizada ITALSAN.

**VS0508037** u Derivación 45° PP3 Phono, D=160mm
Derivación 45° de polipropileno fonoabsorvente para evacuación de aguas residuales y pluviales por gravedad a baja y alta temperatura, de diámetro 160 mm, fabricado según norma UNE-EN 1451, conforme a las especificaciones del DB-HR del CTE y RD 1367/2007 "Ley del Ruido", para unión mediante boca con junta elástica monolabial, certificado Fraunhofer nivel de fono absorbencia 17 dB (A) con caudal de descarga 2l/s según EN 14366. Gama PP3 Phono de la serie sistemas de evacuación insonorizada ITALSAN.

**VSE010003** m Tubo Ecoforte para Evacuación y Saneamiento enterrado, D= 110 mm SN4
Tubo de polipropileno de alto módulo (PP-HM) triple capa para sistemas de evacuación y saneamiento enterrado sin presión a baja y alta temperatura, de diámetro 110 mm y 3,4 mm de espesor, fabricado según norma UNE-EN 13476-1:2007, código de aplicación U según UNE EN 13476, para unión mediante boca con junta elástica monolabial. Rigidez anular SN4. Presentación en barras de 3 m en color externo RAL 8023, interno 9003 de la gama Ecoforte de evacuación y saneamiento enterrado ITALSAN.

**VSE010013** m Tubo Ecoforte para Evacuación y Saneamiento enterrado, D= 125 mm SN4
Tubo de polipropileno de alto módulo (PP-HM) triple capa para sistemas de evacuación y saneamiento enterrado sin presión a baja y alta temperatura, de diámetro 125 mm y 3,9 mm de espesor, fabricado según norma UNE-EN 13476-1:2007, código de aplicación U según UNE EN 13476, para unión mediante boca con junta elástica monolabial. Rigidez anular SN4. Presentación en barras de 3 m en color externo RAL 8023, interno 9003 de la gama Ecoforte de evacuación y saneamiento enterrado ITALSAN.

**VSE010023** m Tubo Ecoforte para Evacuación y Saneamiento enterrado, D= 160 mm SN4
Tubo de polipropileno de alto módulo (PP-HM) triple capa para sistemas de evacuación y saneamiento enterrado sin presión a baja y alta temperatura, de diámetro 160 mm y 4,9 mm de espesor, fabricado según norma UNE-EN 13476-1:2007, código de aplicación U según UNE EN 13476, para unión mediante boca con junta elástica monolabial. Rigidez anular SN4. Presentación en barras de 3 m en color externo RAL 8023, interno 9003 de la gama Ecoforte de evacuación y saneamiento enterrado ITALSAN.

**VSE010033** m Tubo Ecoforte para Evacuación y Saneamiento enterrado, D= 200 mm SN4
Tubo de polipropileno de alto módulo (PP-HM) triple capa para sistemas de evacuación y saneamiento enterrado sin presión a baja y alta temperatura, de diámetro 200 mm y 6,2 mm de espesor, fabricado según norma UNE-EN 13476-1:2007, código de aplicación U según UNE EN 13476, para unión mediante boca con junta elástica monolabial. Rigidez anular SN4. Presentación en barras de 3 m en color externo RAL 8023, interno 9003 de la gama Ecoforte de evacuación y saneamiento enterrado ITALSAN.

**VSE010043** m Tubo Ecoforte para Evacuación y Saneamiento enterrado, D= 250 mm SN4
Tubo de polipropileno de alto módulo (PP-HM) triple capa para sistemas de evacuación y saneamiento enterrado sin presión a baja y alta temperatura, de diámetro 250 mm y 7,7 mm de espesor, fabricado según norma UNE-EN 13476-1:2007, código de aplicación U según UNE EN 13476, para unión mediante boca con junta elástica monolabial. Rigidez anular SN4. Presentación en barras de 3 m en color externo RAL 8023, interno 9003 de la gama Ecoforte de evacuación y saneamiento enterrado ITALSAN.

**VSE010053** m Tubo Ecoforte para Evacuación y Saneamiento enterrado, D= 315 mm SN4
Tubo de polipropileno de alto módulo (PP-HM) triple capa para sistemas de evacuación y saneamiento enterrado sin presión a baja y alta temperatura, de diámetro 315 mm y 9,7 mm de espesor, fabricado según norma UNE-EN 13476-1:2007, código de aplicación U según UNE EN 13476, para unión mediante boca con junta elástica monolabial. Rigidez anular SN4. Presentación en barras de 3 m en color externo RAL 8023, interno 9003 de la gama Ecoforte de evacuación y saneamiento enterrado ITALSAN.

**VSE010113** m Tubo Ecoforte para Evacuación y Saneamiento enterrado, D= 125 mm SN8
Tubo de polipropileno de alto módulo (PP-HM) triple capa para sistemas de evacuación y saneamiento enterrado sin presión a baja y alta temperatura, de diámetro 125 mm y 4,3 mm de espesor, fabricado según norma UNE-EN 13476-1:2007, código de aplicación U según UNE EN 13476, para unión mediante boca con junta elástica monolabial. Rigidez anular SN8. Presentación en barras de 3 m en color externo RAL 8023, interno 9003 de la gama Ecoforte de evacuación y saneamiento enterrado ITALSAN

**VSE010123** m Tubo Ecoforte para Evacuación y Saneamiento enterrado, D= 160 mm SN8
Tubo de polipropileno de alto módulo (PP-HM) triple capa para sistemas de evacuación y saneamiento enterrado sin presión a baja y alta temperatura, de diámetro 160 mm y 5,5 mm de espesor, fabricado según norma UNE-EN 13476-1:2007, código de aplicación U según UNE EN 13476, para unión mediante boca con junta elástica monolabial. Rigidez anular SN8. Presentación en barras de 3 m en color externo RAL 8023, interno 9003 de la gama Ecoforte de evacuación y saneamiento enterrado ITALSAN

**VSE010133** m Tubo Ecoforte para Evacuación y Saneamiento enterrado, D= 200 mm SN8
Tubo de polipropileno de alto módulo (PP-HM) triple capa para sistemas de evacuación y saneamiento enterrado sin presión a baja y alta temperatura, de diámetro 200 mm y 6,8 mm de espesor, fabricado según norma UNE-EN 13476-1:2007, código de aplicación U según UNE EN 13476, para unión mediante boca con junta elástica monolabial. Rigidez anular SN8. Presentación en barras de 3 m en color externo RAL 8023, interno 9003 de la gama Ecoforte de evacuación y saneamiento enterrado ITALSAN

**VSE010143** m Tubo Ecoforte para Evacuación y Saneamiento enterrado, D= 250 mm SN8
Tubo de polipropileno de alto módulo (PP-HM) triple capa para sistemas de evacuación y saneamiento enterrado sin presión a baja y alta temperatura, de diámetro 250 mm y 8,6 mm de espesor, fabricado según norma UNE-EN 13476-1:2007, código de aplicación U según UNE EN 13476, para unión mediante boca con junta elástica monolabial. Rigidez anular SN8. Presentación en barras de 3 m en color externo RAL 8023, interno 9003 de la gama Ecoforte de evacuación y saneamiento enterrado ITALSAN

**VSE010153** m Tubo Ecoforte para Evacuación y Saneamiento enterrado, D= 315 mm SN8
Tubo de polipropileno de alto módulo (PP-HM) triple capa para sistemas de evacuación y saneamiento enterrado sin presión a baja y alta temperatura, de diámetro 315 mm y 10,6 mm de espesor, fabricado según norma UNE-EN 13476-1:2007, código de aplicación U según UNE EN 13476, para unión mediante boca con junta elástica monolabial. Rigidez anular SN8. Presentación en barras de 3 m en color externo RAL 8023, interno 9003 de la gama Ecoforte de evacuación y saneamiento enterrado ITALSAN

**VSE010163** m Tubo Ecoforte para Evacuación y Saneamiento enterrado, D= 400 mm SN8
Tubo de polipropileno de alto módulo (PP-HM) triple capa para sistemas de evacuación y saneamiento enterrado sin presión a baja y alta temperatura, de diámetro 400 mm y 13,5 mm de espesor, fabricado según norma UNE-EN 13476-1:2007, código de aplicación U según UNE EN 13476, para unión mediante boca con junta elástica monolabial. Rigidez anular SN8. Presentación en barras de 3 m en color externo RAL 8023, interno 9003 de la gama Ecoforte de evacuación y saneamiento enterrado ITALSAN

**VSE010173** m Tubo Ecoforte para Evacuación y Saneamiento enterrado, D= 500 mm SN8
Tubo de polipropileno de alto módulo (PP-HM) triple capa para sistemas de evacuación y saneamiento enterrado sin presión a baja y alta temperatura, de diámetro 500 mm y 16,8 mm de espesor, fabricado según norma UNE-EN 13476-1:2007, código de aplicación U según UNE EN 13476, para unión mediante boca con junta elástica monolabial. Rigidez anular SN8. Presentación en barras de 3 m en color externo RAL 8023, interno 9003 de la gama Ecoforte de evacuación y saneamiento enterrado ITALSAN

**VSE010223** m Tubo Ecoforte para Evacuación y Saneamiento enterrado, D= 160 mm SN12
Tubo de polipropileno de alto módulo (PP-HM) triple capa para sistemas de evacuación y saneamiento enterrado sin presión a baja y alta temperatura, de diámetro 160 mm y 6,2 mm de espesor, fabricado según norma UNE-EN 13476-1:2007, código de aplicación U según UNE EN 13476, para unión mediante boca con junta elástica monolabial. Rigidez anular SN12 . Presentación en barras de 3 m en color externo RAL 8023, interno 9003 de la gama Ecoforte de evacuación y saneamiento enterrado ITALSAN

**VSE010233** m Tubo Ecoforte para Evacuación y Saneamiento enterrado, D= 200 mm SN12
Tubo de polipropileno de alto módulo (PP-HM) triple capa para sistemas de evacuación y saneamiento enterrado sin presión a baja y alta temperatura, de diámetro 200 mm y 7,5 mm de espesor, fabricado según norma UNE-EN 13476-1:2007, código de aplicación U según UNE EN 13476, para unión mediante boca con junta elástica monolabial. Rigidez anular SN12 . Presentación en barras de 3 m en color externo RAL 8023, interno 9003 de la gama Ecoforte de evacuación y saneamiento enterrado ITALSAN

**VSE010243** m Tubo Ecoforte para Evacuación y Saneamiento enterrado, D= 250 mm SN12
Tubo de polipropileno de alto módulo (PP-HM) triple capa para sistemas de evacuación y saneamiento enterrado sin presión a baja y alta temperatura, de diámetro 250 mm y 9,4 mm de espesor, fabricado según norma UNE-EN 13476-1:2007, código de aplicación U según UNE EN 13476, para unión mediante boca con junta elástica monolabial. Rigidez anular SN12 . Presentación en barras de 3 m en color externo RAL 8023, interno 9003 de la gama Ecoforte de evacuación y saneamiento enterrado ITALSAN

**VSE010253** m Tubo Ecoforte para Evacuación y Saneamiento enterrado, D= 315 mm SN12
Tubo de polipropileno de alto módulo (PP-HM) triple capa para sistemas de evacuación y saneamiento enterrado sin presión a baja y alta temperatura, de diámetro 315 mm y 11,6 mm de espesor, fabricado según norma UNE-EN 13476-1:2007, código de aplicación U según UNE EN 13476, para unión mediante boca con junta elástica monolabial. Rigidez anular SN12 . Presentación en barras de 3 m en color externo RAL 8023, interno 9003 de la gama Ecoforte de evacuación y saneamiento enterrado ITALSAN

**VSE010263** m Tubo Ecoforte para Evacuación y Saneamiento enterrado, D= 400 mm SN12
Tubo de polipropileno de alto módulo (PP-HM) triple capa para sistemas de evacuación y saneamiento enterrado sin presión a baja y alta temperatura, de diámetro 400 mm y 15,0 mm de espesor, fabricado según norma UNE-EN 13476-1:2007, código de aplicación U según UNE EN 13476, para unión mediante boca con junta elástica monolabial. Rigidez anular SN12. Presentación en barras de 3 m en color externo RAL 8023, interno 9003 de la gama Ecoforte de evacuación y saneamiento enterrado ITALSAN

**VSE010273** m Tubo Ecoforte para Evacuación y Saneamiento enterrado, D= 500 mm SN12
Tubo de polipropileno de alto módulo (PP-HM) triple capa para sistemas de evacuación y saneamiento enterrado sin presión a baja y alta temperatura, de diámetro 500 mm y 18,6 mm de espesor, fabricado según norma UNE-EN 13476-1:2007, código de aplicación U según UNE EN 13476, para unión mediante boca con junta elástica monolabial. Rigidez anular SN12. Presentación en barras de 3 m en color externo RAL 8023, interno 9003 de la gama Ecoforte de evacuación y saneamiento enterrado ITALSAN

**VSE010333** m Tubo Ecoforte para Evacuación y Saneamiento enterrado, D= 200 mm SN16
Tubo de polipropileno de alto módulo (PP-HM) triple capa para sistemas de evacuación y saneamiento enterrado sin presión a baja y alta temperatura, de diámetro 200 mm y 8,4 mm de espesor, fabricado según norma UNE-EN 13476-1:2007, código de aplicación U según UNE EN 13476, para unión mediante boca con junta elástica monolabial. Rigidez anular SN16. Presentación en barras de 3 m en color externo RAL 8023, interno 9003 de la gama Ecoforte de evacuación y saneamiento enterrado ITALSAN

**VSE010343** m Tubo Ecoforte para Evacuación y Saneamiento enterrado, D= 250 mm SN16
Tubo de polipropileno de alto módulo (PP-HM) triple capa para sistemas de evacuación y saneamiento enterrado sin presión a baja y alta temperatura, de diámetro 250 mm y 10,6 mm de espesor, fabricado según norma UNE-EN 13476-1:2007, código de aplicación U según UNE EN 13476, para unión mediante boca con junta elástica monolabial. Rigidez anular SN16. Presentación en barras de 3 m en color externo RAL 8023, interno 9003 de la gama Ecoforte de evacuación y saneamiento enterrado ITALSAN

**VSE010353** m Tubo Ecoforte para Evacuación y Saneamiento enterrado, D= 315 mm SN16
Tubo de polipropileno de alto módulo (PP-HM) triple capa para sistemas de evacuación y saneamiento enterrado sin presión a baja y alta temperatura, de diámetro 315 mm y 13,5 mm de espesor, fabricado según norma UNE-EN 13476-1:2007, código de aplicación U según UNE EN 13476, para unión mediante boca con junta elástica monolabial. Rigidez anular SN16. Presentación en barras de 3 m en color externo RAL 8023, interno 9003 de la gama Ecoforte de evacuación y saneamiento enterrado ITALSAN

**VSE010363** m Tubo Ecoforte para Evacuación y Saneamiento enterrado, D= 400 mm SN16
Tubo de polipropileno de alto módulo (PP-HM) triple capa para sistemas de evacuación y saneamiento enterrado sin presión a baja y alta temperatura, de diámetro 400 mm y 16,9 mm de espesor, fabricado según norma UNE-EN 13476-1:2007, código de aplicación U según UNE EN 13476, para unión mediante boca con junta elástica monolabial. Rigidez anular SN16. Presentación en barras de 3 m en color externo RAL 8023, interno 9003 de la gama Ecoforte de evacuación y saneamiento enterrado ITALSAN

**VSE010373** m Tubo Ecoforte para Evacuación y Saneamiento enterrado, D= 500 mm SN16
Tubo de polipropileno de alto módulo (PP-HM) triple capa para sistemas de evacuación y saneamiento enterrado sin presión a baja y alta temperatura, de diámetro 500 mm y 21,4 mm de espesor, fabricado según norma UNE-EN 13476-1:2007, código de aplicación U según UNE EN 13476, para unión mediante boca con junta elástica monolabial. Rigidez anular SN16. Presentación en barras de 3 m en color externo RAL 8023, interno 9003 de la gama Ecoforte de evacuación y saneamiento enterrado ITALSAN
